# Mesa per a pícnic

- Propietat de l'arxiu: CYPE Ingenieros S.A.
- Format: FIEBDC-3/2016
- Programa: Generador de preus de la construcció. CYPE Ingenieros, S.A.
- Data: 17/06/2024
- Divisa: EUR
- Costos indirectes: 3 %
- IVA: 21 %

## T Equipament urbà

### TM Mobiliari urbà

#### TMB Bancs, cadires i taules

**TMB060** U Mesa per a pícnic.
Conjunt de taula per a pícnic, compost per una taula de 90x90x55 cm i dos bancs, de fusta de pi tractada en autoclau, fixat a una superfície suport amb elements d'ancoratge.
Criteri de valoració econòmica: El preu no inclou la superfície suport.
Inclou: Replanteig d'alineacions i nivells. Col·locació i fixació de les peces.
Criteri d'amidament de projecte: Nombre d'unitats previstes, segons documentació gràfica de Projecte.
Criteri de mesura d'obra: Es mesurarà el nombre d'unitats realment executades segons especificacions de Projecte.

| Codi | Ut | Descripció | Rendiment | Preu | Import |
|---|---|---|---|---|---|
| mt50spl105b | U | Fixació composta per tac químic, volandera i cargol d'acer. (material) | 8 | 5.82 | 46.560 |
| mt52mug210a | U | Conjunt de taula per a pícnic. (material) | 1 | 143.03 | 143.030 |
| mo041 | h | Oficial 1ª construcció d'obra civil. (mà d'obra) | 0.659 | 28.42 | 18.729 |
| mo087 | h | Ajudant construcció d'obra civil. (mà d'obra) | 0.659 | 25.28 | 16.660 |
| % | % | Costos directes complementaris | 2 % | 224.979 | 4.500 |
|  |  | Costos directes |  |  | 229.479 |
