# Elemento de mobiliario urbano

- Propietat de l'arxiu: CYPE Ingenieros S.A.
- Format: FIEBDC-3/2016
- Programa: Generador de preus de la construcció. CYPE Ingenieros, S.A.
- Data: 28/05/2025
- Divisa: EUR
- Costos indirectes: 3 %
- IVA: 21 %

## T Equipament urbà

### TM Mobiliari urbà

#### TMB Bancs, cadires i taules

**TMB080** U Elemento de mobiliario urbano.
Seient, de 1500x600x450 cm, de formigó prefabricat acabat con tratamiento antigrafiti, color blanc.
Inclou: Replanteig. Col·locació.
Criteri d'amidament de projecte: Nombre d'unitats previstes, segons documentació gràfica de Projecte.
Criteri de mesura d'obra: Es mesurarà el nombre d'unitats realment executades segons especificacions de Projecte.

| Codi | Ut | Descripció | Rendiment | Preu | Import |
|---|---|---|---|---|---|
| mt52mug219ga | U | Seient, de 1500x600x450 cm, de formigó prefabricat acabat con tratamiento antigrafiti, color blanc. (material) | 1 | 329.57 | 329.570 |
| mq04cag010a | h | Camió amb grua de fins a 6 t. (maquinària) | 0.693 | 56.47 | 39.134 |
| mo041 | h | Oficial 1ª construcció d'obra civil. (mà d'obra) | 0.831 | 29.67 | 24.656 |
| mo087 | h | Ajudant construcció d'obra civil. (mà d'obra) | 0.831 | 26.39 | 21.930 |
| % | % | Costos directes complementaris | 2 % | 415.290 | 8.306 |
|  |  | Costos directes |  |  | 423.596 |

## Recursos

**mt52mug219ga** U Seient, de 1500x600x450 cm, de formigó prefabricat acabat con tratamiento antigrafiti, color blanc
Dades tècniques: Cost energètic 1685.078 MJ; Emissió de CO2 135.173 kg
Residus:
- embalatge: re150101 Envasos de paper i cartró. (component de residu); rendiment 1.403 kg; Codi LER 15 01 01; Massa de l'element 1 kg; Volum 0.001333 m3
