# Guardacontenidor de fusta

- Propietat de l'arxiu: CYPE Ingenieros S.A.
- Format: FIEBDC-3/2016
- Programa: Generador de preus de la construcció. CYPE Ingenieros, S.A.
- Data: 17/06/2024
- Divisa: EUR
- Costos indirectes: 3 %
- IVA: 21 %

## T Equipament urbà

### TM Mobiliari urbà

#### TMC Contenidors

**TMC040** U Guardacontenidor de fusta.
Guardacontenidor de fusta de pi Suècia tractada en autoclau, amb classe d'ús 4 segons UNE-EN 335, de 2,10x1,95x2,20 m, amb coberta a una aigua protegida amb tela asfàltica, tot això muntat amb ferramentes, tacs d'expansió i cargols galvanitzats en calent, embotida i protegida amb taps de seguretat, fixat mitjançant base metàl·lica galvanitzada de 15x15 cm amb perfil tubular de 7x7 cm de secció a una superfície suport.
Criteri de valoració econòmica: El preu no inclou la superfície suport.
Inclou: Replanteig. Muntatge. Eliminació i neteja del material sobrant.
Criteri d'amidament de projecte: Nombre d'unitats previstes, segons documentació gràfica de Projecte.
Criteri de mesura d'obra: Es mesurarà el nombre d'unitats realment executades segons especificacions de Projecte.

| Codi | Ut | Descripció | Rendiment | Preu | Import |
|---|---|---|---|---|---|
| mt52muc050a | U | Guardacontenidor de fusta de pi Suècia tractada en autoclau, amb classe d'ús 4 segons UNE-EN 335, de 2,10x1,95x2,20 m, amb coberta a una aigua protegida amb tela asfàltica, tot això muntat amb ferramentes, tacs d'expansió i cargols galvanitzats en calent, embotida i protegida amb taps de seguretat. (material) | 1 | 908.25 | 908.250 |
| mt52muc060a | U | Base metàl·lica galvanitzada de 15x15 cm amb perfil tubular de 7x7 cm de secció. (material) | 4 | 10.21 | 40.840 |
| mq04cag010a | h | Camió amb grua de fins a 6 t. (maquinària) | 0.33 | 56.47 | 18.635 |
| mo087 | h | Ajudant construcció d'obra civil. (mà d'obra) | 3.956 | 25.28 | 100.008 |
| mo041 | h | Oficial 1ª construcció d'obra civil. (mà d'obra) | 3.956 | 28.42 | 112.430 |
| % | % | Costos directes complementaris | 2 % | 1180.163 | 23.603 |
|  |  | Costos directes |  |  | 1203.766 |
