# Font d'acer

- Propietat de l'arxiu: CYPE Ingenieros S.A.
- Format: FIEBDC-3/2016
- Programa: Generador de preus de la construcció. CYPE Ingenieros, S.A.
- Data: 17/06/2024
- Divisa: EUR
- Costos indirectes: 3 %
- IVA: 21 %

## T Equipament urbà

### TM Mobiliari urbà

#### TMF Fonts d'aigua potable

**TMF020** U Font d'acer.
Font model Caudal "SANTA & COLE", de 85 cm d'altura, amb cos de xapa d'acer zincat amb protecció antioxidant i pintura de color marró, canella i polsador de llautó acabat cromat mat i reixeta i safata interior d'acer inoxidable AISI 316L, fixada a una superfície suport amb elements d'ancoratge.
Criteri de valoració econòmica: El preu no inclou la superfície suport.
Inclou: Replanteig. Muntatge. Eliminació i neteja del material sobrant.
Criteri d'amidament de projecte: Nombre d'unitats previstes, segons documentació gràfica de Projecte.
Criteri de mesura d'obra: Es mesurarà el nombre d'unitats realment executades segons especificacions de Projecte.

| Codi | Ut | Descripció | Rendiment | Preu | Import |
|---|---|---|---|---|---|
| mt52fsc020a | U | Font model Caudal "SANTA & COLE", de 85 cm d'altura, amb cos de xapa d'acer zincat amb protecció antioxidant i pintura de color marró, canella i polsador de llautó acabat cromat mat i reixeta i safata interior d'acer inoxidable AISI 316L. Inclús placa base i perns d'ancoratge. (material) | 1 | 2367.18 | 2367.180 |
| mt09reh330 | kg | Morter de resina epoxi amb sorra de sílice, d'enduriment ràpid, per a reblert d'ancoratges. (material) | 0.2 | 5.11 | 1.022 |
| mo041 | h | Oficial 1ª construcció d'obra civil. (mà d'obra) | 5.275 | 28.42 | 149.916 |
| mo087 | h | Ajudant construcció d'obra civil. (mà d'obra) | 5.275 | 25.28 | 133.352 |
| % | % | Costos directes complementaris | 2 % | 2651.470 | 53.029 |
|  |  | Costos directes |  |  | 2704.499 |

Residus:
- col·locació: mt09reh330 Morter de resina epoxi amb sorra de sílice, d'enduriment ràpid, per a reblert d'ancoratges; factor de residu 0.042925

## Recursos

**mt52fsc020a** U Font model Caudal "SANTA & COLE"
Dades tècniques: Cost energètic 2432.378 MJ; Emissió de CO2 183.034 kg
Residus:
- embalatge: re150101 Envasos de paper i cartró. (component de residu); rendiment 1.584 kg; Codi LER 15 01 01; Massa de l'element 1 kg; Volum 0.001333 m3

**mt09reh330** kg Morter de resina epoxi amb sorra de sílice, d'enduriment ràpid, per a reblert d'ancoratges
Dades tècniques: Cost energètic 2.251 MJ; Emissió de CO2 0.184 kg; Codi LER 17 09 04; Massa de l'element 1 kg; Volum 0.000667 m3
Residus:
- embalatge: re170203 Plàstic. (component de residu); rendiment 0.003 kg; Codi LER 17 02 03; Massa de l'element 1 kg; Volum 0.001667 m3
