# Jardinera de fusta

- Propietat de l'arxiu: CYPE Ingenieros S.A.
- Format: FIEBDC-3/2016
- Programa: Generador de preus de la construcció. CYPE Ingenieros, S.A.
- Data: 17/06/2024
- Divisa: EUR
- Costos indirectes: 3 %
- IVA: 21 %

## T Equipament urbà

### TM Mobiliari urbà

#### TMJ Jardineres

**TMJ030** U Jardinera de fusta.
Jardinera rectangular de fusta de pi, de 100x50x45 cm.
Inclou: Col·locació de la jardinera. Eliminació i neteja del material sobrant.
Criteri d'amidament de projecte: Nombre d'unitats previstes, segons documentació gràfica de Projecte.
Criteri de mesura d'obra: Es mesurarà el nombre d'unitats realment executades segons especificacions de Projecte.

| Codi | Ut | Descripció | Rendiment | Preu | Import |
|---|---|---|---|---|---|
| mt52mug230j | U | Jardinera rectangular de fusta de pi, de 100x50x45 cm, inclús cubeta interior de xapa de zinc. (material) | 1 | 277.9 | 277.900 |
| mo041 | h | Oficial 1ª construcció d'obra civil. (mà d'obra) | 0.264 | 28.42 | 7.503 |
| mo087 | h | Ajudant construcció d'obra civil. (mà d'obra) | 0.528 | 25.28 | 13.348 |
| % | % | Costos directes complementaris | 2 % | 298.751 | 5.975 |
|  |  | Costos directes |  |  | 304.726 |

## Recursos

**mt52mug230j** U Jardinera rectangular de fusta de pi, de 100x50x45 cm, inclús cubeta interior de xapa de zinc
Dades tècniques: Cost energètic 3625.251 MJ; Emissió de CO2 99.430 kg
Residus:
- embalatge: re150101 Envasos de paper i cartró. (component de residu); rendiment 1.337 kg; Codi LER 15 01 01; Massa de l'element 1 kg; Volum 0.001333 m3
