# Jardinera d'acer

- Propietat de l'arxiu: CYPE Ingenieros S.A.
- Format: FIEBDC-3/2016
- Programa: Generador de preus de la construcció. CYPE Ingenieros, S.A.
- Data: 17/06/2024
- Divisa: EUR
- Costos indirectes: 3 %
- IVA: 21 %

## T Equipament urbà

### TM Mobiliari urbà

#### TMJ Jardineres

**TMJ060** U Jardinera d'acer.
Jardinera troncocònica d'acer, de 130 cm de diàmetre superior i 50 cm d'altura i 330 litres de capacitat, amb emprimació epoxi i pintura de polièster.
Inclou: Col·locació de la jardinera. Eliminació i neteja del material sobrant.
Criteri d'amidament de projecte: Nombre d'unitats previstes, segons documentació gràfica de Projecte.
Criteri de mesura d'obra: Es mesurarà el nombre d'unitats realment executades segons especificacions de Projecte.

| Codi | Ut | Descripció | Rendiment | Preu | Import |
|---|---|---|---|---|---|
| mt52mug250Ac | U | Jardinera troncocònica d'acer, de 130 cm de diàmetre superior i 50 cm d'altura i 330 litres de capacitat, amb emprimació epoxi i pintura de polièster. (material) | 1 | 1581.65 | 1581.650 |
| mq04cag010a | h | Camió amb grua de fins a 6 t. (maquinària) | 0.352 | 56.47 | 19.877 |
| mo041 | h | Oficial 1ª construcció d'obra civil. (mà d'obra) | 0.422 | 28.42 | 11.993 |
| mo087 | h | Ajudant construcció d'obra civil. (mà d'obra) | 0.699 | 25.28 | 17.671 |
| % | % | Costos directes complementaris | 2 % | 1631.191 | 32.624 |
|  |  | Costos directes |  |  | 1663.815 |

## Recursos

**mt52mug250Ac** U Jardinera troncocònica d'acer
Dades tècniques: Cost energètic 2907.207 MJ; Emissió de CO2 180.338 kg
Residus:
- embalatge: re150101 Envasos de paper i cartró. (component de residu); rendiment 1.584 kg; Codi LER 15 01 01; Massa de l'element 1 kg; Volum 0.001333 m3
