# Para-sol de bruc

- Propietat de l'arxiu: CYPE Ingenieros S.A.
- Format: FIEBDC-3/2016
- Programa: Generador de preus de la construcció. CYPE Ingenieros, S.A.
- Data: 17/06/2024
- Divisa: EUR
- Costos indirectes: 3 %
- IVA: 21 %

## T Equipament urbà

### TM Mobiliari urbà

#### TMP Para-sols

**TMP020** U Para-sol de bruc.
Para-sol amb coberta de bruc, de 200 cm de diàmetre i asta de fusta de pi silvestre, tractada en autoclau, amb classe d'ús 4 segons UNE-EN 335, de 250 cm de longitud i 10 cm de diàmetre, inclús estructura metàl·lica per a la seva subjecció.
Inclou: Muntatge i fixació.
Criteri d'amidament de projecte: Nombre d'unitats previstes, segons documentació gràfica de Projecte.
Criteri de mesura d'obra: Es mesurarà el nombre d'unitats realment executades segons especificacions de Projecte.

| Codi | Ut | Descripció | Rendiment | Preu | Import |
|---|---|---|---|---|---|
| mt52par050a | U | Para-sol amb coberta de bruc, de 200 cm de diàmetre i asta de fusta de pi silvestre, tractada en autoclau, amb classe d'ús 4 segons UNE-EN 335, de 250 cm de longitud i 10 cm de diàmetre, inclús estructura metàl·lica per a la seva subjecció. (material) | 1 | 257.46 | 257.460 |
| mo087 | h | Ajudant construcció d'obra civil. (mà d'obra) | 0.132 | 25.28 | 3.337 |
| % | % | Costos directes complementaris | 2 % | 260.797 | 5.216 |
|  |  | Costos directes |  |  | 266.013 |
