# Panell complementari de trànsit

- Propietat de l'arxiu: CYPE Ingenieros S.A.
- Format: FIEBDC-3/2016
- Programa: Generador de preus de la construcció. CYPE Ingenieros, S.A.
- Data: 17/06/2024
- Divisa: EUR
- Costos indirectes: 3 %
- IVA: 21 %

## T Equipament urbà

### TS Senyalització i suports publicitaris

#### TSV Senyalització vertical

**TSV060** U Panell complementari de trànsit.
Subministrament i col·locació sobre el suport de panell complementari de trànsit d'acer galvanitzat, de 50x20 cm, amb retroreflectància nivell 1 (E.G.). Inclús accessoris, cargols i elements d'ancoratge.
Inclou: Muntatge.
Criteri d'amidament de projecte: Nombre d'unitats previstes, segons documentació gràfica de Projecte.
Criteri de mesura d'obra: Es mesurarà el nombre d'unitats realment subministrades segons especificacions de Projecte.

| Codi | Ut | Descripció | Rendiment | Preu | Import |
|---|---|---|---|---|---|
| mt53spc100p | U | Panell complementari de trànsit d'acer galvanitzat, de 50x20 cm, amb retroreflectància nivell 1 (E.G.), inclús accessoris, cargolam i elements d'ancoratge. (material) | 1 | 36.86 | 36.860 |
| mq07cce010a | h | Camió amb cistell elevador de braç articulat de 16 m d'altura màxima de treball i 260 kg de càrrega màxima. (maquinària) | 0.187 | 21.68 | 4.054 |
| mo041 | h | Oficial 1ª construcció d'obra civil. (mà d'obra) | 0.132 | 28.42 | 3.751 |
| mo087 | h | Ajudant construcció d'obra civil. (mà d'obra) | 0.132 | 25.28 | 3.337 |
| % | % | Costos directes complementaris | 2 % | 48.002 | 0.960 |
|  |  | Costos directes |  |  | 48.962 |

Residus:
- col·locació: mt53spc100p; factor de residu 0.0053

## Recursos

**mt53spc100p** U Panell complementari de trànsit d'acer galvanitzat
Dades tècniques: Cost energètic 40.270 MJ; Emissió de CO2 3.904 kg; Codi LER 17 04 05; Massa de l'element 1.45 kg; Volum 0.00069 m3
Residus:
- embalatge: re170203 Plàstic. (component de residu); rendiment 0.04 kg; Codi LER 17 02 03; Massa de l'element 1 kg; Volum 0.001667 m3
