# Banderola per a suport de cartells de senyalització vertical de tràfic

- Propietat de l'arxiu: CYPE Ingenieros S.A.
- Format: FIEBDC-3/2016
- Programa: Generador de preus de la construcció. CYPE Ingenieros, S.A.
- Data: 17/06/2024
- Divisa: EUR
- Costos indirectes: 3 %
- IVA: 21 %

## T Equipament urbà

### TS Senyalització i suports publicitaris

#### TSV Senyalització vertical

**TSV010** U Banderola per a suport de cartells de senyalització vertical de tràfic.
Banderola d'acer galvanitzat, monollinda, de 4 m de braç i 6 m de gàlib, per a suport de cartells de senyalització vertical de tràfic amb una superfície màxima de 15 m², fixada amb ancoratges a fonamentació existent (no inclosa en aquest preu). Inclús unions, soldadures, talls, peces especials i despunts.
Inclou: Replanteig i marcat dels eixos. Hissat i presentació de la banderola mitjançant grua. Aplomat. Resolució de les unions a la base de fonamentació. Reglatge de la peça i ajust definitiu de les unions.
Criteri d'amidament de projecte: Nombre d'unitats previstes, segons documentació gràfica de Projecte.
Criteri de mesura d'obra: Es mesurarà el nombre d'unitats realment subministrades segons especificacions de Projecte.

| Codi | Ut | Descripció | Rendiment | Preu | Import |
|---|---|---|---|---|---|
| mt53bps010a | U | Banderola d'acer galvanitzat, monollinda, de 4 m de braç i 6 m de gàlib, per a suport de cartells de senyalització vertical de tràfic amb una superfície màxima de 15 m², amb unions i ancoratges per fixar a fonamentació. (material) | 1 | 4229.66 | 4229.660 |
| mq07gte010c | h | Grua autopropulsada de braç telescòpic amb una capacitat d'elevació de 30 t i 27 m d'altura màxima de treball. (maquinària) | 4.4 | 76.52 | 336.688 |
| mo047 | h | Oficial 1ª muntador d'estructura metàl·lica. (mà d'obra) | 10.55 | 28.39 | 299.515 |
| mo094 | h | Ajudant muntador d'estructura metàl·lica. (mà d'obra) | 10.55 | 25.25 | 266.388 |
| % | % | Costos directes complementaris | 2 % | 5132.251 | 102.645 |
|  |  | Costos directes |  |  | 5234.896 |

Residus:
- col·locació: mt53bps010a; factor de residu 0.0053

## Recursos

**mt53bps010a** U Banderola d'acer galvanitzat
Dades tècniques: Cost energètic 1153.455 MJ; Emissió de CO2 117.440 kg; Codi LER 17 04 05; Massa de l'element 45.8 kg; Volum 0.02181 m3
Residus:
- embalatge: re170203 Plàstic. (component de residu); rendiment 0.04 kg; Codi LER 17 02 03; Massa de l'element 1 kg; Volum 0.001667 m3
