# Assaig de revoltons ceràmics

- Propietat de l'arxiu: CYPE Ingenieros S.A.
- Format: FIEBDC-3/2016
- Programa: Generador de preus de la construcció. CYPE Ingenieros, S.A.
- Data: 28/05/2025
- Divisa: EUR
- Costos indirectes: 3 %
- IVA: 21 %

## X Control de qualitat i assaigs

### XL Materials ceràmics

#### XLE Revoltons

**XLE010** U Assaig de revoltons ceràmics.
Assaigs a realitzar en laboratori acreditat en l'àrea tècnica corresponent, sobre una mostra de revoltó ceràmic, agafada en obra, per a la determinació de les següents característiques: resistència a compressió segons UNE 67038.
Inclou: Desplaçament a obra. Presa de mostres. Realització dels assajos. Redacció d'informe dels resultats dels assajos realitzats.
Criteri d'amidament de projecte: Assaig a realitzar, segons documentació del Pla de control de qualitat.
Criteri de mesura d'obra: Es mesurarà el nombre d'assaigs realitzats per laboratori acreditat segons especificacions de Projecte.

| Codi | Ut | Descripció | Rendiment | Preu | Import |
|---|---|---|---|---|---|
| mt49des010 | U | Repercussió de desplaçament a obra per la presa de mostres. (material) | 1 | 0.76 | 0.760 |
| mt49bvc060 | U | Presa en obra de mostres de revoltons ceràmics, quin pes no excedeixi de 50 kg. (material) | 1 | 32.71 | 32.710 |
| mt49bvc010 | U | Assaig per determinar la resistència a compressió d'una mostra de revoltons ceràmics, segons UNE 67038. (material) | 1 | 189.73 | 189.730 |
| mt49bvc050 | U | Informe de resultats dels assaigs realitzats sobre una mostra de revoltons ceràmics (material) | 1 | 98.14 | 98.140 |
| % | % | Costos directes complementaris | 2 % | 321.340 | 6.427 |
|  |  | Costos directes |  |  | 327.767 |
