# Sistema V de xarxa de seguretat col·locada verticalment amb suports tipus forca

- Propietat de l'arxiu: CYPE Ingenieros S.A.
- Format: FIEBDC-3/2016
- Programa: Generador de preus de la construcció. CYPE Ingenieros, S.A.
- Data: 17/06/2024
- Divisa: EUR
- Costos indirectes: 3 %
- IVA: 21 %

## Y Seguretat i salut

### YC Sistemes de protecció col·lectiva

#### YCF Protecció perimetral de vores de forjat

**YCF050** m Sistema V de xarxa de seguretat col·locada verticalment amb suports tipus forca.
Sistema V de xarxa de seguretat col·locada verticalment, primera posta, format per: xarxa de seguretat UNE-EN 1263-1 V A2 M100 D M, de poliamida d'alta tenacitat, nuada, de color blanc, de dimensions 10x7 m, certificada per AIDICO, amortitzable en 10 posades, amb ancoratges de xarxa embeguts cada 50 cm en la vora del forjat i suports tipus forca fixos de 8x2 m amb tub de 60x60x3 mm, fabricat en acer de primera qualitat pintat al forn en epoxi-polièster, separats entre si una distància màxima de 4,5 m, amortitzables en 15 usos, ancorats al forjat mitjançant forquilles d'acer corrugat UNE-EN 10080 B 500 S de 16 mm de diàmetre. Inclús corda d'unió de polipropilè, per unir les xarxes i corda de lligat de polipropilè, per lligar la corda perimetral de les xarxes a un suport adequat.
Criteri d'amidament de projecte: Longitud mesurada segons Estudi o Estudi Bàsic de Seguretat i Salut.
Criteri de mesura d'obra: S'amidarà la longitud realment muntada segons especificacions d'Estudi o Estudi Bàsic de Seguretat i Salut.

| Codi | Ut | Descripció | Rendiment | Preu | Import |
|---|---|---|---|---|---|
| mt50spr150a | U | Xarxa de seguretat UNE-EN 1263-1 V A2 M100 D M, de poliamida d'alta tenacitat, nuada, de color blanc, de dimensions 10x7 m, certificada per AIDICO. Corda de xarxa de calibre 4,5 mm, amb tractament als rajos UV. Energia de la xarxa superior a 3,8 kJ. Configuració de la xarxa al rombe. Vorejada en tot el seu perímetre amb corda de polysteel de calibre 12 mm. (material) | 0.011 | 199.78 | 2.198 |
| mt50spr160e | U | Suport tipus forca fix de 8x2 m amb tub de 60x60x3 mm, fabricat en acer de primera qualitat pintat al forn en epoxi-polièster, amb tractament previ contra l'oxidació, per xarxa vertical. (material) | 0.024 | 178.38 | 4.281 |
| mt07aco010c | kg | Ferralla elaborada en taller industrial amb acer en barres corrugades, UNE-EN 10080 B 500 S, de varis diàmetres. (material) | 0.076 | 1.63 | 0.124 |
| mt50spr140d | U | Ancoratge expansiu de 8x60 mm, d'acer galvanitzat en calent. (material) | 2.14 | 0.86 | 1.840 |
| mt50spr180a | m | Corda de lligat UNE-EN 1263-1 G de polipropilè d'alta tenacitat, amb tractament als rajos UV, D=12 mm i càrrega de ruptura superior a 20 kN. (material) | 0.22 | 0.37 | 0.081 |
| mt50spr170b | m | Corda d'unió UNE-EN 1263-1 O de polipropilè d'alta tenacitat, amb tractament als rajos UV, D=8 mm i càrrega de ruptura superior a 7,5 kN. (material) | 0.11 | 0.21 | 0.023 |
| mo119 | h | Oficial 1ª Seguretat i Salut. (mà d'obra) | 0.489 | 28.42 | 13.897 |
| mo120 | h | Peó Seguretat i Salut. (mà d'obra) | 0.489 | 23.81 | 11.643 |
| % | % | Costos directes complementaris | 2 % | 34.087 | 0.682 |
|  |  | Costos directes |  |  | 34.769 |

Residus:
- col·locació: mt50spr150a; factor de residu 1
- col·locació: mt07aco010c Ferralla elaborada en taller industrial amb acer en barres corrugades, UNE-EN 10080 B 500 S, de varis diàmetres; factor de residu 0.0075

## Recursos

**mt50spr150a** U Xarxa de seguretat UNE-EN 1263-1 V A2 M100 D M
Dades tècniques: Cost energètic 2284.721 MJ; Emissió de CO2 113.434 kg; Codi LER 17 02 03; Massa de l'element 23.03 kg; Volum 0.038383 m3
Residus:
- embalatge: re170203 Plàstic. (component de residu); rendiment 0.553 kg; Codi LER 17 02 03; Massa de l'element 1 kg; Volum 0.001667 m3

**mt07aco010c** kg Ferralla elaborada en taller industrial amb acer en barres corrugades, UNE-EN 10080 B 500 S, de varis diàmetres
Dades tècniques: Cost energètic 9.830 MJ; Emissió de CO2 0.510 kg; Codi LER 17 04 05; Massa de l'element 1 kg; Volum 0.000476 m3
