# Dispositiu d'ancoratge metàl·lic fixat mecànicament a l'estructura

- Propietat de l'arxiu: CYPE Ingenieros S.A.
- Format: FIEBDC-3/2016
- Programa: Generador de preus de la construcció. CYPE Ingenieros, S.A.
- Data: 17/06/2024
- Divisa: EUR
- Costos indirectes: 3 %
- IVA: 21 %

## Y Seguretat i salut

### YC Sistemes de protecció col·lectiva

#### YCL Línies i dispositius d'ancoratge

**YCL225** U Dispositiu d'ancoratge metàl·lic fixat mecànicament a l'estructura.
Dispositiu d'ancoratge, format per ancoratge mecànic amb cargol autoforadant de cap hexagonal amb volandera, d'acer amb tractament Ruspert, color plata, de 12 mm de diàmetre i xapa metàl·lica amb orifici, per col·locar sobre el cargol, amortitzable en 1 ús, fixat mecànicament a parament de formigó projectat, per assegurar a un operari.
Criteri d'amidament de projecte: Nombre d'unitats previstes, segons Estudi o Estudi Bàsic de Seguretat i Salut.
Criteri de mesura d'obra: Es mesurarà el nombre d'unitats realment col·locades segons especificacions d'Estudi o Estudi Bàsic de Seguretat i Salut.

| Codi | Ut | Descripció | Rendiment | Preu | Import |
|---|---|---|---|---|---|
| mt50spd075a | U | Ancoratge mecànic amb cargol autoforadant de cap hexagonal amb volandera, d'acer amb tractament Ruspert, color plata, de 12 mm de diàmetre. (material) | 1 | 1.13 | 1.130 |
| mt50spd070a | U | Xapa metàl·lica amb orifici, per col·locar sobre el cargol. (material) | 1 | 5.41 | 5.410 |
| mo120 | h | Peó Seguretat i Salut. (mà d'obra) | 0.079 | 23.81 | 1.881 |
| % | % | Costos directes complementaris | 2 % | 8.421 | 0.168 |
|  |  | Costos directes |  |  | 8.589 |
