# Marquesina de protecció de l'accés a l'edifici

- Propietat de l'arxiu: CYPE Ingenieros S.A.
- Format: FIEBDC-3/2016
- Programa: Generador de preus de la construcció. CYPE Ingenieros, S.A.
- Data: 17/06/2024
- Divisa: EUR
- Costos indirectes: 3 %
- IVA: 21 %

## Y Seguretat i salut

### YC Sistemes de protecció col·lectiva

#### YCM Escales, marquesines, passarel·les i plataformes

**YCM020** m Marquesina de protecció de l'accés a l'edifici.
Marquesina de protecció de l'accés a l'edifici davant la possible caiguda d'objectes formada per: estructura metàl·lica tubular d'1,50 m d'ample i 3,00 m d'altura, amortitzable en 8 usos i plataforma de tauler de fusta de pi de 22 mm d'espessor, reforçat en la seva part inferior per taulons clavats amb claus plans d'acer, en sentit contrari, amb entornpeu de petit tauló de 15x5,2 cm, amortitzable en 4 usos.
Criteri d'amidament de projecte: Longitud mesurada segons Estudi o Estudi Bàsic de Seguretat i Salut.
Criteri de mesura d'obra: S'amidarà la longitud realment muntada segons especificacions d'Estudi o Estudi Bàsic de Seguretat i Salut.

| Codi | Ut | Descripció | Rendiment | Preu | Import |
|---|---|---|---|---|---|
| mt50spa010k | U | Pòrtic de bastida metàl·lic tubular de 1,5 m d'ample i 3 m d'altura. (material) | 0.067 | 39.82 | 2.668 |
| mt50spa020c | U | Diagonalització de trava per mòdul de bastida de 3 m d'altura. (material) | 0.134 | 16.49 | 2.210 |
| mt50spa030a | U | Base regulable per pòrtic. (material) | 0.134 | 19.63 | 2.630 |
| mt50spa040d | U | Longitudinal per bastida de 3 m de longitud. (material) | 0.067 | 11.49 | 0.770 |
| mt13blm010d | m² | Tauler de fusta de pi hidrofugada, gruix 22 mm. (material) | 0.375 | 10.02 | 3.758 |
| mt50spa050g | m³ | Tauló petit de fusta de pi, dimensions 15x5,2 cm. (material) | 0.009 | 434 | 3.906 |
| mt50sph020 | kg | Claus plans d'acer de 20x100 mm. (material) | 0.027 | 1.24 | 0.033 |
| mo119 | h | Oficial 1ª Seguretat i Salut. (mà d'obra) | 0.462 | 28.42 | 13.130 |
| mo120 | h | Peó Seguretat i Salut. (mà d'obra) | 0.462 | 23.81 | 11.000 |
| % | % | Costos directes complementaris | 2 % | 40.105 | 0.802 |
|  |  | Costos directes |  |  | 40.907 |

Residus:
- col·locació: mt13blm010d Tauler de fusta de pi hidrofugada, gruix 22 mm; factor de residu 0.014
- col·locació: mt50spa050g Tauló petit de fusta de pi, dimensions 15x5,2 cm; factor de residu 1
- col·locació: mt50sph020 Claus plans d'acer de 20x100 mm; factor de residu 0.010598

## Recursos

**mt13blm010d** m² Tauler de fusta de pi hidrofugada, gruix 22 mm
Dades tècniques: Cost energètic 1646.570 MJ; Emissió de CO2 -22.362 kg; Codi LER 17 02 01; Massa de l'element 12.1 kg; Volum 0.011 m3
Residus:
- embalatge: re170203 Plàstic. (component de residu); rendiment 0.03 kg; Codi LER 17 02 03; Massa de l'element 1 kg; Volum 0.001667 m3

**mt50spa050g** m³ Tauló petit de fusta de pi, dimensions 15x5,2 cm
Dades tècniques: Cost energètic 78108.000 MJ; Emissió de CO2 -1069.500 kg; Codi LER 17 02 01; Massa de l'element 575 kg; Volum 0.522727 m3

**mt50sph020** kg Claus plans d'acer de 20x100 mm
Dades tècniques: Cost energètic 9.830 MJ; Emissió de CO2 0.510 kg; Codi LER 17 04 05; Massa de l'element 1 kg; Volum 0.000476 m3
