# Cinta bicolor

- Propietat de l'arxiu: CYPE Ingenieros S.A.
- Format: FIEBDC-3/2016
- Programa: Generador de preus de la construcció. CYPE Ingenieros, S.A.
- Data: 17/06/2024
- Divisa: EUR
- Costos indirectes: 3 %
- IVA: 21 %

## Y Seguretat i salut

### YS Senyalització provisional d'obres

#### YSB Abalisament

**YSB050** m Cinta bicolor.
Subministrament, col·locació i desmuntatge de cinta per a abalisament, de material plàstic, de 8 cm d'amplada i 0,05 mm de gruix, impresa per ambdues cares en franges de color groc i negre, subjecta sobre un suport existent (no inclòs en aquest preu).
Criteri d'amidament de projecte: Longitud mesurada segons Estudi o Estudi Bàsic de Seguretat i Salut.
Criteri de mesura d'obra: S'amidarà la longitud realment muntada segons especificacions d'Estudi o Estudi Bàsic de Seguretat i Salut.

| Codi | Ut | Descripció | Rendiment | Preu | Import |
|---|---|---|---|---|---|
| mt50bal010b | m | Cinta per a abalisament, de material plàstic, de 8 cm d'amplada i 0,05 mm de gruix, impresa per ambdues cares en franges de color groc i negre. (material) | 1.1 | 0.14 | 0.154 |
| mo120 | h | Peó Seguretat i Salut. (mà d'obra) | 0.086 | 23.81 | 2.048 |
| % | % | Costos directes complementaris | 2 % | 2.202 | 0.044 |
|  |  | Costos directes |  |  | 2.246 |

Residus:
- col·locació: mt50bal010b; factor de residu 1

## Recursos

**mt50bal010b** m Cinta per a abalisament
Dades tècniques: Cost energètic 0.581 MJ; Emissió de CO2 0.029 kg; Codi LER 17 02 03; Massa de l'element 0.006 kg; Volum 0.00001 m3
