# Càrrega de terres

- Propietat de l'arxiu: CYPE INGENIEROS, S.A.
- Format: FIEBDC-3/2002
- Divisa: EUR
- Costos indirectes: 3.00 %
- IVA: 21.00 %

## A Condicionament del terreny

### AD Moviment de terres en edificació

#### ADT Càrregues i transports dins de l'obra

**ADT020** m³ Càrrega de terres.
Càrrega de terres procedents d'excavacions, amb mitjans mecànics, sobre camió.
Criteri de valoració econòmica: El preu inclou el temps d'espera en obra durant les operacions de càrrega, però no inclou el transport.
Inclou: Càrrega de terres.
Criteri d'amidament de projecte: Volum mesurat sobre les seccions teòriques de les excavacions, incrementades cadascuna d'elles pel seu corresponent coeficient d'esponjament, d'acord amb el tipus de terreny considerat.
Criteri de mesura d'obra: Es mesurarà, incloent l'estufament, el volum de terres realment transportat segons especificacions de Projecte.

| Codi | Ut | Descripció | Rendiment | Preu | Import |
|---|---|---|---|---|---|
| mq01ret020a | h | Retrocarregadora sobre pneumàtics, de 64 kW. (maquinària) | 0.053 | 38.66 | 2.05 |
| mq04cab010c | h | Camió basculant de 12 t de càrrega, de 162 kW. (maquinària) | 0.053 | 44.99 | 2.38 |
| % | % | Costos directes complementaris | 2 % | 4.43 | 0.09 |
|  |  | Costos directes |  |  | 4.52 |
