# Sistema d'encofrat per a solera

- Propietat de l'arxiu: CYPE INGENIEROS, S.A.
- Format: FIEBDC-3/2002
- Divisa: EUR
- Costos indirectes: 3.00 %
- IVA: 21.00 %

## A Condicionament del terreny

### AN Anivellament

#### ANS Soleres

**ANS035** m² Sistema d'encofrat per a solera.
Muntatge de sistema d'encofrat recuperable metàl·lic, per a solera, format per panells metàl·lics, amortitzables en 200 usos, i posterior desmuntatge del sistema d'encofrat. Inclús elements de sustentació, fixació i apuntalaments necessaris per a la seva estabilitat i líquid desencofrant, per evitar l'adherència del formigó a l'encofrat.
Inclou: Neteja i preparació del plànol de suport. Replanteig. Aplicació del líquid desencofrant. Muntatge del sistema d'encofrat. Col·locació d'elements de sustentació, fixació i apuntalament. Aplomat i anivellació de l'encofrat. Desmuntatge del sistema d'encofrat. Neteja i emmagatzematge de l'encofrat.
Criteri d'amidament de projecte: Superfície d'encofrat en contacte amb el formigó, mesurada segons documentació gràfica de Projecte.
Criteri de mesura d'obra: Es mesurarà la superfície d'encofrat en contacte amb el formigó realment executada segons especificacions de Projecte.

| Codi | Ut | Descripció | Rendiment | Preu | Import |
|---|---|---|---|---|---|
| mt08eme040 | m² | Panells metàl·lics de varies dimensions, per encofrar elements de formigó. (material) | 0.005 | 52.00 | 0.26 |
| mt50spa052b | m | Tauló de fusta de pi, de 20x7,2 cm. (material) | 0.020 | 6.32 | 0.13 |
| mt50spa081a | U | Puntal metàl·lic telescòpic, de fins a 3 m d'altura. (material) | 0.013 | 19.25 | 0.25 |
| mt08eme051a | m | Fleix d'acer galvanitzat, per a encofrat metàl·lic. (material) | 0.100 | 0.29 | 0.03 |
| mt08var050 | kg | Filferro galvanitzat per a lligar, de 1,30 mm de diàmetre. (material) | 0.050 | 1.50 | 0.08 |
| mt08var060 | kg | Puntes d'acer de 20x100 mm. (material) | 0.100 | 8.75 | 0.88 |
| mt08dba010d | l | Agent desemmotllant, a base d'olis especials, emulsionant en aigua, per a encofrats metàl·lics, fenòlics o de fusta. (material) | 0.030 | 1.80 | 0.05 |
| mo044 | h | Oficial 1ª encofrador. (mà d'obra) | 0.360 | 28.39 | 10.22 |
| mo091 | h | Ajudant encofrador. (mà d'obra) | 0.432 | 25.25 | 10.91 |
| % | % | Costos directes complementaris | 2 % | 22.81 | 0.46 |
|  |  | Costos directes |  |  | 23.27 |
