# Peces especials per a solera ventilada de formigó

- Propietat de l'arxiu: CYPE INGENIEROS, S.A.
- Format: FIEBDC-3/2002
- Divisa: EUR
- Costos indirectes: 3.00 %
- IVA: 21.00 %

## A Condicionament del terreny

### AN Anivellament

#### ANV Soleres ventilades

**ANV011** U Peces especials per a solera ventilada de formigó.
Peça de vora perimetral, en forma de "L", de polipropilè i polietilè reciclats, de 200x60x10 cm, color negre, col·locada sobre base de formigó de neteja per impedir el pas del formigó cap a l'interior de les peces durant la fase d'abocament del formigó. Inclús elements de fixació.
Inclou: Replanteig i col·locació de les peces.
Criteri d'amidament de projecte: Nombre d'unitats previstes, segons documentació gràfica de Projecte.
Criteri de mesura d'obra: Es mesurarà el nombre d'unitats realment executades segons especificacions de Projecte.

| Codi | Ut | Descripció | Rendiment | Preu | Import |
|---|---|---|---|---|---|
| mt07cid020e | U | Peça de vora perimetral, en forma de "L", de polipropilè i polietilè reciclats, de 200x60x10 cm, color negre, per a soleres ventilades. (material) | 1.000 | 8.40 | 8.40 |
| mt50spa101 | kg | Claus d'acer. (material) | 0.100 | 1.87 | 0.19 |
| mt08var050 | kg | Filferro galvanitzat per a lligar, de 1,30 mm de diàmetre. (material) | 0.050 | 1.50 | 0.08 |
| mo112 | h | Peó especialitzat construcció. (mà d'obra) | 0.120 | 25.67 | 3.08 |
| % | % | Costos directes complementaris | 2 % | 11.75 | 0.24 |
|  |  | Costos directes |  |  | 11.99 |
