# Pou drenant, de formigó en massa

- Propietat de l'arxiu: CYPE INGENIEROS, S.A.
- Format: FIEBDC-3/2002
- Divisa: EUR
- Costos indirectes: 3.00 %
- IVA: 21.00 %

## A Condicionament del terreny

### AU Drenatges

#### AUP Pous

**AUP020** U Pou drenant, de formigó en massa.
Subministrament i muntatge de pou drenant compost per elements prefabricats de formigó en massa, de 1,00 m de diàmetre interior i de 1,5 m d'altura útil interior, format per: solera de 25 cm d'espessor de formigó armat HA-30/B/20/XC4+XA2 lleugerament armada amb malla electrosoldada ME 20x20 Ø 8-8 B 500 T 6x2,20 UNE-EN 10080; con asimètric prefabricat de formigó en massa, amb unió rígida encadellada amb junt de goma, segons UNE-EN 1917, de 100 a 60 cm de diàmetre interior i 60 cm d'altura, resistència a compressió major de 250 kg/cm²; anell prefabricat de formigó en massa, amb unió rígida encadellada amb junt de goma, segons UNE-EN 1917, de 100 cm de diàmetre interior i 50 cm d'altura, resistència a compressió major de 250 kg/cm²; reomplert de l'extradós del pou amb formigó en massa HM-15/B/20/X0; amb tancament de marc i tapa de fosa classe D-400 segons UNE-EN 124, instal·lat en calçades de carrers, incloent les per vianants, o zones d'aparcament per a tot tipus de vehicles. Inclús material per a connexions i rematades, junta expansiva per a segellat de juntes i material elastòmer per a ajustament entre tapa i marc.
Criteri de valoració econòmica: El preu no inclou l'excavació, les bombes de buidatge ni el reblert perimetral posterior amb material de drenatge.
Inclou: Replanteig. Col·locació de la malla electrosoldada. Abocat i compactació del formigó en formació de solera. Muntatge. Formació del canal en el fons del pou. Execució de forats pel connexionat dels col·lectors al pou. Connexionat dels col·lectors al pou. Segellat de junts. Col·locació dels pates. Abocada i compactació del formigó en reblert de l'extradós del pou. Col·locació de marc, tapa de registre i accessoris. Comprovació del seu correcte funcionament.
Criteri d'amidament de projecte: Nombre d'unitats previstes, segons documentació gràfica de Projecte.
Criteri de mesura d'obra: Es mesurarà el nombre d'unitats realment executades segons especificacions de Projecte.

| Codi | Ut | Descripció | Rendiment | Preu | Import |
|---|---|---|---|---|---|
| mt10haf010ernu | m³ | Formigó HA-30/B/20/XC4+XA2, fabricat en central, amb ciment SR. (material) | 0.450 | 115.00 | 51.75 |
| mt07ame010n | m² | Malla electrosoldada ME 20x20 Ø 8-8 B 500 T 6x2,20 UNE-EN 10080. (material) | 1.750 | 6.70 | 11.73 |
| mt46phm010b | U | Anell prefabricat de formigó en massa, amb unió rígida encadellada amb junt de goma, segons UNE-EN 1917, de 100 cm de diàmetre interior i 50 cm d'altura, resistència a compressió major de 250 kg/cm², per a formació de pou de registre. (material) | 1.000 | 39.59 | 39.59 |
| mt46phm020b | U | Con asimètric prefabricat de formigó en massa, amb unió rígida encadellada amb junt de goma, segons UNE-EN 1917, de 100 a 60 cm de diàmetre interior i 60 cm d'altura, resistència a compressió major de 250 kg/cm², per a formació de pou de registre. (material) | 1.000 | 55.92 | 55.92 |
| mt46tpr010q | U | Tapa circular amb bloqueig mitjançant tres pestanyes i marc de foneria dúctil de 850 mm de diàmetre exterior i 100 mm d'altura, pas lliure de 600 mm, per pou, classe D-400 segons UNE-EN 124. Tapa revestida amb pintura bituminosa i marc proveït de junt d'insonorització de polietilè i dispositiu antirobatori. (material) | 1.000 | 115.00 | 115.00 |
| mt46phm050 | U | Pate de polipropilè conformat en U, per pou, de 330x160 mm, secció transversal de D=25 mm, segons UNE-EN 1917. (material) | 4.000 | 4.65 | 18.60 |
| mt10hmf011xb | m³ | Formigó en massa HM-15/B/20/X0, fabricat en central. (material) | 1.350 | 77.00 | 103.95 |
| mt46phm060 | m | Junt expansiu d'estructura massissa, segons UNE-EN 681-1. (material) | 1.000 | 3.21 | 3.21 |
| mq04cag010a | h | Camió amb grua de fins a 6 t. (maquinària) | 0.200 | 55.38 | 11.08 |
| au00auh040 |  | Vibrador de formigó, elèctric. | 1.000 | 0.00 | 0.00 |
| mo020 | h | Oficial 1ª construcció. (mà d'obra) | 4.556 | 28.42 | 129.48 |
| mo113 | h | Peó ordinari construcció. (mà d'obra) | 2.368 | 23.81 | 56.38 |
| % | % | Costos directes complementaris | 2 % | 596.69 | 11.93 |
|  |  | Costos directes |  |  | 608.62 |
