# Reblert amb material de drenatge

- Propietat de l'arxiu: CYPE INGENIEROS, S.A.
- Format: FIEBDC-3/2002
- Divisa: EUR
- Costos indirectes: 3.00 %
- IVA: 21.00 %

## A Condicionament del terreny

### AU Drenatges

#### AUR Reblerts

**AUR040** m³ Reblert amb material de drenatge.
Reblert amb grava filtrant sense classificar, sota fonamentació, per drenatge de l'aigua procedent del lateral de l'excavació i/o de la part inferior de la mateixa, i compactació en tongades successives de 20 cm d'espessor màxim amb compactadora monocilíndrica vibrant autopropulsada.
Criteri de valoració econòmica: El preu no inclou els drens lineals ni la realització de l'assaig Proctor Modificat.
Inclou: Descàrrega a peu de tall dels àrids a utilitzar en els treballs de reblert. Replanteig general i de nivells. Estesa del material de reblert en tongades d'espessor uniforme. Humectació o dessecació de cada tongada. Compactació. Realització de proves de servei.
Criteri d'amidament de projecte: Volum mesurat sobre els plànols de perfils transversals del Projecte, que defineixen el moviment de terres a realitzar en obra.
Criteri de mesura d'obra: Es mesurarà, en perfil compactat, el volum realment executat segons especificacions de Projecte, sense incloure els increments per excessos d'excavació no autoritzats.

| Codi | Ut | Descripció | Rendiment | Preu | Import |
|---|---|---|---|---|---|
| mt01ard030b | t | Grava filtrant sense classificar. (material) | 1.500 | 18.94 | 28.41 |
| mq01pan010a | h | Pala carregadora sobre pneumàtics de 120 kW/1,9 m³. (maquinària) | 0.020 | 45.06 | 0.90 |
| mq04cab010c | h | Camió basculant de 12 t de càrrega, de 162 kW. (maquinària) | 0.015 | 44.99 | 0.67 |
| mq02rov010c | h | Compactador monocilíndric vibrant autopropulsat, de 74 kW, de 7,42 t, amplada de treball 167,6 cm. (maquinària) | 0.309 | 56.45 | 17.44 |
| mq02cia020j | h | Camió cisterna, de 8 m³ de capacitat. (maquinària) | 0.012 | 118.90 | 1.43 |
| mo113 | h | Peó ordinari construcció. (mà d'obra) | 0.370 | 23.81 | 8.81 |
| % | % | Costos directes complementaris | 2 % | 57.66 | 1.15 |
|  |  | Costos directes |  |  | 58.81 |
