# FIEBDC-3

- Propietat de l'arxiu: CYPE INGENIEROS, S.A.
- Format: FIEBDC-3/2002
- Divisa: EUR
- Costos indirectes: 3.00 %
- IVA: 21.00 %

| Codi | Ut | Descripció | Preu |
|---|---|---|---|
| mt07ame010j | m² | Malla electrosoldada ME 20x30 Ø 6-6 B 500 T 6x2,20 UNE-EN 10080. (material) | 2.53 |
| mt07sep010ap | U | Separador homologat de plàstic, per a armadures de malla electrosoldada de varis diàmetres. (material) | 0.09 |
| mt08var050 | kg | Filferro galvanitzat per a lligar, de 1,30 mm de diàmetre. (material) | 1.50 |
| op00ata010 |  | Lligadora de ferralla. | 0.00 |
| op00ciz020 |  | Cisalla per a acer en barres corrugades. | 0.00 |
| mo043 | h | Oficial 1ª ferrallista. (mà d'obra) | 28.39 |
| mo090 | h | Ajudant ferrallista. (mà d'obra) | 25.25 |
| % | % | Costos directes complementaris | 0.00 |

**CHA020** m² Malla electrosoldada.
Preu: 0.00
Malla electrosoldada ME 20x30 Ø 6-6 B 500 T 6x2,20 UNE-EN 10080, col·locada en obra, en mur de contenció 3
