# Desmuntatge de pilar de fosa

- Propietat de l'arxiu: CYPE INGENIEROS, S.A.
- Format: FIEBDC-3/2002
- Divisa: EUR
- Costos indirectes: 3.00 %
- IVA: 21.00 %

## D Demolicions

### DE Estructures

#### DEA Acer

**DEA031** m³ Desmuntatge de pilar de fosa.
Desmuntatge amb recuperació del material, per a la seva reutilització, de pilar de fosa, de fins a 3 m de longitud mitja, amb mitjans manuals, i càrrega mecànica sobre camió o contenidor.
Inclou: Desmuntatge de l'element. Classificació i etiquetatge. Aplec dels materials a reutilitzar. Càrrega mecànica del material a reutilitzar sobre camió. Retirada i aplec de les restes d'obra. Neteja de les restes de l'obra. Càrrega mecànica de les restes d'obra sobre camió o contenidor.
Criteri d'amidament de projecte: Volum mesurat segons documentació gràfica de Projecte.
Criteri de mesura d'obra: S'amidarà el volum realment desmuntat segons especificacions de Projecte.

| Codi | Ut | Descripció | Rendiment | Preu | Import |
|---|---|---|---|---|---|
| mo047 | h | Oficial 1ª muntador d'estructura metàl·lica. (mà d'obra) | 2.398 | 28.39 | 68.08 |
| mo094 | h | Ajudant muntador d'estructura metàl·lica. (mà d'obra) | 2.398 | 25.25 | 60.55 |
| % | % | Costos directes complementaris | 2 % | 128.63 | 2.57 |
|  |  | Costos directes |  |  | 131.20 |
