# Retirada de replè en extradós de volta

- Propietat de l'arxiu: CYPE INGENIEROS, S.A.
- Format: FIEBDC-3/2002
- Divisa: EUR
- Costos indirectes: 3.00 %
- IVA: 21.00 %

## D Demolicions

### DE Estructures

#### DEF Fàbrica

**DEF051** m³ Retirada de replè en extradós de volta.
Retirada de replè en extradós de volta, amb mitjans manuals, i càrrega manual sobre camió o contenidor.
Inclou: Retirada del replè de la volta. Fragmentació dels enderrocs en peces manejables. Retirada i arreplegat de enderrocs. Neteja de les restes de l'obra. Càrrega manual d'enderrocs sobre camió o contenidor.
Criteri d'amidament de projecte: Volum mesurat segons documentació gràfica de Projecte.
Criteri de mesura d'obra: S'amidarà el volum realment enderrocat segons especificacions de Projecte.

| Codi | Ut | Descripció | Rendiment | Preu | Import |
|---|---|---|---|---|---|
| mo113 | h | Peó ordinari construcció. (mà d'obra) | 2.158 | 23.81 | 51.38 |
| % | % | Costos directes complementaris | 2 % | 51.38 | 1.03 |
|  |  | Costos directes |  |  | 52.41 |
