# Obertura de buit en full interior de façana, de fàbrica revestida

- Propietat de l'arxiu: CYPE INGENIEROS, S.A.
- Format: FIEBDC-3/2002
- Divisa: EUR
- Costos indirectes: 3.00 %
- IVA: 21.00 %

## D Demolicions

### DF Façanes

#### DFF Fàbriques

**DFF031** m² Obertura de buit en full interior de façana, de fàbrica revestida.
Obertura de buit per a posterior col·locació de la fusteria, en full interior de tancament de façana, de fàbrica revestida, formada per maó massís de 11/12 cm d'espessor, amb martell pneumàtic, sense afectar a l'estabilitat del full o dels elements constructius contigus, i càrrega manual sobre camió o contenidor.
Criteri de valoració econòmica: El preu inclou el tall previ del contorn del forat i la demolició del revestiment, però no inclou el muntatge i desmuntatge de l'estintolament del buit ni la col·locació de llindes.
Inclou: Replanteig del buit en el parament. Tall previ del contorn del forat. Demolició de la fàbrica i els seus revestiments. Fragmentació dels enderrocs en peces manejables. Retirada i arreplegat de enderrocs. Neteja de les restes de l'obra. Càrrega manual d'enderrocs sobre camió o contenidor.
Criteri d'amidament de projecte: Superfície mesurada segons documentació gràfica de Projecte.
Criteri de mesura d'obra: S'amidarà la superfície realment enderrocada segons especificacions de Projecte.

| Codi | Ut | Descripció | Rendiment | Preu | Import |
|---|---|---|---|---|---|
| mq05mai030 | h | Martell pneumàtic. (maquinària) | 0.111 | 4.57 | 0.51 |
| mq05pdm110 | h | Compressor portàtil dièsel mitja pressió 10 m³/min. (maquinària) | 0.111 | 7.75 | 0.86 |
| op00amo010 |  | Mola o radial. | 1.000 | 0.00 | 0.00 |
| mo112 | h | Peó especialitzat construcció. (mà d'obra) | 0.133 | 24.59 | 3.27 |
| mo113 | h | Peó ordinari construcció. (mà d'obra) | 0.230 | 23.81 | 5.48 |
| % | % | Costos directes complementaris | 2 % | 10.12 | 0.20 |
|  |  | Costos directes |  |  | 10.32 |
