# Desmuntatge de façana de xapa metàl·lica

- Propietat de l'arxiu: CYPE INGENIEROS, S.A.
- Format: FIEBDC-3/2002
- Divisa: EUR
- Costos indirectes: 3.00 %
- IVA: 21.00 %

## D Demolicions

### DF Façanes

#### DFL Lleugeres

**DFL010** m² Desmuntatge de façana de xapa metàl·lica.
Desmuntatge de façana de doble full, de xapa perfilada d'acer amb aïllament intermedi, mantenint les estructures auxiliars, amb mitjans manuals, sense deteriorar els elements als quals està subjecte, i càrrega manual sobre camió o contenidor.
Inclou: Desmuntatge de l'element. Retirada i apilament del material desmuntat. Neteja de les restes de l'obra. Càrrega manual del material desmuntat i restes de l'obra sobre camió o contenidor.
Criteri d'amidament de projecte: Superfície mesurada segons documentació gràfica de Projecte.
Criteri de mesura d'obra: S'amidarà la superfície realment desmuntada segons especificacions de Projecte.

| Codi | Ut | Descripció | Rendiment | Preu | Import |
|---|---|---|---|---|---|
| mo011 | h | Oficial 1ª muntador. (mà d'obra) | 0.550 | 29.34 | 16.14 |
| mo080 | h | Ajudant muntador. (mà d'obra) | 0.550 | 25.28 | 13.90 |
| % | % | Costos directes complementaris | 2 % | 30.04 | 0.60 |
|  |  | Costos directes |  |  | 30.64 |
