# Demolició de llinda prefabricada

- Propietat de l'arxiu: CYPE INGENIEROS, S.A.
- Format: FIEBDC-3/2002
- Divisa: EUR
- Costos indirectes: 3.00 %
- IVA: 21.00 %

## D Demolicions

### DH Acabaments

#### DHE D'exteriors

**DHE040** m Demolició de llinda prefabricada.
Demolició de llinda de pedra natural, amb mitjans manuals, sense deteriorar els elements constructius contigus, i càrrega manual sobre camió o contenidor.
Inclou: Demolició de l'element. Fragmentació dels enderrocs en peces manejables. Retirada i arreplegat de enderrocs. Neteja de les restes de l'obra. Càrrega manual d'enderrocs sobre camió o contenidor.
Criteri d'amidament de projecte: Longitud mesurada segons documentació gràfica de Projecte.
Criteri de mesura d'obra: S'amidarà la longitud realment enderrocada segons especificacions de Projecte.

| Codi | Ut | Descripció | Rendiment | Preu | Import |
|---|---|---|---|---|---|
| mo020 | h | Oficial 1ª construcció. (mà d'obra) | 0.252 | 28.42 | 7.16 |
| mo113 | h | Peó ordinari construcció. (mà d'obra) | 0.252 | 23.81 | 6.00 |
| % | % | Costos directes complementaris | 2 % | 13.16 | 0.26 |
|  |  | Costos directes |  |  | 13.42 |
