# Desmuntatge de grup electrògen

- Propietat de l'arxiu: CYPE INGENIEROS, S.A.
- Format: FIEBDC-3/2002
- Divisa: EUR
- Costos indirectes: 3.00 %
- IVA: 21.00 %

## D Demolicions

### DI Instal·lacions

#### DIE Elèctriques

**DIE125** U Desmuntatge de grup electrògen.
Desmuntatge de grup electrògen, de 8 kVA de potència màxima, amb mitjans manuals, amb recuperació del material per a la seva posterior ubicació en altre emplaçament, i càrrega manual sobre camió o contenidor.
Inclou: Desmuntatge de l'element. Classificació i etiquetatge. Aplec dels materials a reutilitzar. Càrrega manual del material a reutilitzar sobre camió. Retirada i aplec de les restes d'obra. Neteja de les restes de l'obra. Càrrega manual de les restes d'obra sobre camió o contenidor.
Criteri d'amidament de projecte: Nombre d'unitats previstes, segons documentació gràfica de Projecte.
Criteri de mesura d'obra: S'amidarà el nombre d'unitats realment desmuntades segons especificacions de Projecte.

| Codi | Ut | Descripció | Rendiment | Preu | Import |
|---|---|---|---|---|---|
| mq04cag010a | h | Camió amb grua de fins a 6 t. (maquinària) | 0.500 | 55.38 | 27.69 |
| mo003 | h | Oficial 1ª electricista. (mà d'obra) | 1.439 | 29.34 | 42.22 |
| mo102 | h | Ajudant electricista. (mà d'obra) | 1.439 | 25.25 | 36.33 |
| % | % | Costos directes complementaris | 2 % | 106.24 | 2.12 |
|  |  | Costos directes |  |  | 108.36 |
