# Demolició d'estructura metàl·lica lleugera autoportant de coberta inclinada

- Propietat de l'arxiu: CYPE INGENIEROS, S.A.
- Format: FIEBDC-3/2002
- Divisa: EUR
- Costos indirectes: 3.00 %
- IVA: 21.00 %

## D Demolicions

### DQ Cobertes

#### DQT Inclinades

**DQT010** m² Demolició d'estructura metàl·lica lleugera autoportant de coberta inclinada.
Demolició d'estructura metàl·lica lleugera autoportant de coberta inclinada a tres aigües, amb equip de oxitall, sense afectar a l'estabilitat dels elements constructius sobre els quals es dóna suport, i càrrega manual sobre camió o contenidor.
Inclou: Demolició de l'element. Fragmentació dels enderrocs en peces manejables. Retirada i arreplegat de enderrocs. Neteja de les restes de l'obra. Càrrega manual d'enderrocs sobre camió o contenidor.
Criteri d'amidament de projecte: Superfície mesurada segons documentació gràfica de Projecte.
Criteri de mesura d'obra: S'amidarà la superfície realment enderrocada segons especificacions de Projecte.

| Codi | Ut | Descripció | Rendiment | Preu | Import |
|---|---|---|---|---|---|
| mq08sol010 | h | Equip d'oxitall, amb acetilè com combustible i oxigen com comburent. (maquinària) | 0.224 | 8.25 | 1.85 |
| mo019 | h | Oficial 1ª soldador. (mà d'obra) | 0.269 | 30.13 | 8.10 |
| mo113 | h | Peó ordinari construcció. (mà d'obra) | 1.343 | 24.86 | 33.39 |
| % | % | Costos directes complementaris | 2 % | 43.34 | 0.87 |
|  |  | Costos directes |  |  | 44.21 |
