# Desmuntatge d'aigüera

- Propietat de l'arxiu: CYPE INGENIEROS, S.A.
- Format: FIEBDC-3/2002
- Divisa: EUR
- Costos indirectes: 3.00 %
- IVA: 21.00 %

## D Demolicions

### DS Equipament

#### DSC Cuines

**DSC010** U Desmuntatge d'aigüera.
Desmuntatge d'aigüera de gres de 2 cubetes i escorredor, amb mitjans manuals, sense afectar a l'estabilitat dels elements constructius als quals pugui estar subjecte, i càrrega manual sobre camió o contenidor.
Criteri de valoració econòmica: El preu inclou el desmuntatge de l'aixeteria i dels accessoris i l'obturació de les conduccions connectades a l'element.
Inclou: Desmuntatge de l'element. Obturació de les conduccions connectades a l'element. Retirada i apilament del material desmuntat. Neteja de les restes de l'obra. Càrrega manual del material desmuntat i restes de l'obra sobre camió o contenidor.
Criteri d'amidament de projecte: Nombre d'unitats previstes, segons documentació gràfica de Projecte.
Criteri de mesura d'obra: S'amidarà el nombre d'unitats realment desmuntades segons especificacions de Projecte.

| Codi | Ut | Descripció | Rendiment | Preu | Import |
|---|---|---|---|---|---|
| mo008 | h | Oficial 1ª lampista. (mà d'obra) | 0.414 | 29.34 | 12.15 |
| mo107 | h | Ajudant lampista. (mà d'obra) | 0.318 | 25.25 | 8.03 |
| % | % | Costos directes complementaris | 2 % | 20.18 | 0.40 |
|  |  | Costos directes |  |  | 20.58 |
