# Desmuntatge d'aparell sanitari

- Propietat de l'arxiu: CYPE INGENIEROS, S.A.
- Format: FIEBDC-3/2002
- Divisa: EUR
- Costos indirectes: 3.00 %
- IVA: 21.00 %

## D Demolicions

### DS Equipament

#### DSM Banys

**DSM010** U Desmuntatge d'aparell sanitari.
Desmuntatge de vàter adossat a mur, amb mitjans manuals, sense afectar a l'estabilitat dels elements constructius als quals pugui estar subjecte, i càrrega manual sobre camió o contenidor.
Criteri de valoració econòmica: El preu inclou el desmuntatge dels accessoris i l'obturació de les conduccions connectades a l'element.
Inclou: Desmuntatge de l'element. Obturació de les conduccions connectades a l'element. Retirada i apilament del material desmuntat. Neteja de les restes de l'obra. Càrrega manual del material desmuntat i restes de l'obra sobre camió o contenidor.
Criteri d'amidament de projecte: Nombre d'unitats previstes, segons documentació gràfica de Projecte.
Criteri de mesura d'obra: S'amidarà el nombre d'unitats realment desmuntades segons especificacions de Projecte.

| Codi | Ut | Descripció | Rendiment | Preu | Import |
|---|---|---|---|---|---|
| mo008 | h | Oficial 1ª lampista. (mà d'obra) | 0.671 | 29.34 | 19.69 |
| mo113 | h | Peó ordinari construcció. (mà d'obra) | 0.587 | 23.81 | 13.98 |
| % | % | Costos directes complementaris | 2 % | 33.67 | 0.67 |
|  |  | Costos directes |  |  | 34.34 |
