# Desmuntatge d'aparell sanitari

- Propietat de l'arxiu: CYPE INGENIEROS, S.A.
- Format: FIEBDC-3/2002
- Divisa: EUR
- Costos indirectes: 3.00 %
- IVA: 21.00 %

## D Demolicions

### DS Equipament

#### DSM Banys

**DSM010** U Desmuntatge d'aparell sanitari.
Desmuntatge d'urinari amb alimentació i desguàs vistes, amb mitjans manuals, i recuperació, aplec i muntatge del material en el mateix emplaçament, sent l'ordre d'execució del procés invers al de la seva instal·lació, sense afectar a l'estabilitat dels elements constructius als quals pugui estar subjecte, i càrrega manual sobre camió o contenidor.
Criteri de valoració econòmica: El preu inclou el desmuntatge de l'aixeteria i dels accessoris.
Inclou: Desmuntatge de l'element. Classificació i etiquetatge. Aplec dels materials a reutilitzar. Reposició i connexionat de l'element. Muntatge de l'aixeteria. Retirada i aplec de les restes d'obra. Neteja de les restes de l'obra. Càrrega manual de les restes d'obra sobre camió o contenidor. Muntatge, connexionat i comprovació del seu correcte funcionament.
Criteri d'amidament de projecte: Nombre d'unitats previstes, segons documentació gràfica de Projecte.
Criteri de mesura d'obra: Es mesurarà el nombre d'unitats realment desmuntades i reposades segons especificacions de Projecte.

| Codi | Ut | Descripció | Rendiment | Preu | Import |
|---|---|---|---|---|---|
| mt30www010 | U | Material auxiliar per a instal·lació d'aparell sanitari. (material) | 1.000 | 1.70 | 1.70 |
| mo008 | h | Oficial 1ª lampista. (mà d'obra) | 2.182 | 29.34 | 64.02 |
| mo113 | h | Peó ordinari construcció. (mà d'obra) | 2.290 | 23.81 | 54.52 |
| % | % | Costos directes complementaris | 2 % | 120.24 | 2.40 |
|  |  | Costos directes |  |  | 122.64 |
