# Estructura metàl·lica amb sostre unidireccional

- Propietat de l'arxiu: CYPE INGENIEROS, S.A.
- Format: FIEBDC-3/2002
- Divisa: EUR
- Costos indirectes: 3.00 %
- IVA: 21.00 %

## E Estructures

### EA Acer

#### EAM Muntatges industrialitzats

**EAM030** m² Estructura metàl·lica amb sostre unidireccional.
Estructura metàl·lica realitzada amb pòrtics d'acer UNE-EN 10025 S275JR, en perfils laminats en calent, acabat amb emprimació antioxidant, amb unions soldades en obra, composta dels següents elements: FORJAT: 25 = 20+5 cm de cantell; biguetes métalliques simples IPE 100; revoltó ceràmic, 60x25x20 cm; capa de compressió de formigó armat de 5 cm de gruix, realitzada amb formigó HA-25/F/20/XC2 fabricat en central, i abocament amb cubilot, volum de formigó 0,08 m³/m², acer UNE-EN 10080 B 500 S en zona de reforç de negatius, quantia 1,8 kg/m³ i malla electrosoldada ME 20x20 Ø 5-5 B 500 T 6x2,20 UNE-EN 10080, com a armadura de repartiment; muntatge i desmuntatge del sistema d'encofrat; BIGUES: metàl·liques simples, de les sèries IPN, IPE, HEA, HEB o HEM, amb una quantia aproximada de 25 kg/m²; PILARS: metàl·lics simples, de les sèries IPN, IPE, HEA, HEB o HEM, amb una quantia aproximada de 3,8 kg/m².
Criteri de valoració econòmica: El preu inclou l'elaboració de la ferralla (tall, doblegat i conformat d'elements) en taller industrial, el muntatge en el lloc definitiu de la seva col·locació en obra, les soldadures, els talls, les escapçadures, les peces especials, les plaques d'arrencada i de transició de pilar inferior a superior, els casquets i els elements auxiliars de muntatge, però no inclou les plaques d'ancoratge dels pilars a la fonamentació.
Inclou: PILARS: Neteja i preparació del plànol de suport. Replanteig i marcat dels eixos. Col·locació i fixació provisional del pilar. Aplomat i anivellació. Execució de les unions. FORJAT I BIGUES: Replanteig del sistema d'encofrat. Muntatge del sistema d'encofrat. Neteja i preparació del plànol de suport de les bigues. Replanteig i marcat dels eixos de les bigues. Col·locació i fixació provisional de les bigues. Presentació de les biguetes. Execució de les unions. Comprovació final de l'aplomat i dels nivells. Col·locació de revoltons. Col·locació de les armadures amb separadors homologats. Abocament i compactació del formigó. Reglejat i anivellació de la capa de compressió. Curat del formigó. Desmuntatge del sistema d'encofrat. Reparació de defectes superficials del formigó.
Criteri d'amidament de projecte: Superfície mesurada en veritable magnitud des de les cares exteriors dels cèrcols del perímetre, segons documentació gràfica de Projecte, deduint els buits de superfície major de 6 m².
Criteri de mesura d'obra: Es mesurarà, en veritable magnitud, des de les cares exteriors dels cèrcols del perímetre, la superfície realment executada segons especificacions de Projecte, deduint els buits de superfície major de 6 m².

| Codi | Ut | Descripció | Rendiment | Preu | Import |
|---|---|---|---|---|---|
| mt08evm010 | m² | Sistema d'encofrat parcial de fusta, recuperable, per a execució de massissats de suports en forjats de biguetes metàl·liques i revoltons, degudament apuntalat, amortitzable en 50 usos, fins 4,5 m d'altura. (material) | 0.100 | 25.00 | 2.50 |
| mt07bce010e | U | Revoltó ceràmic, 60x25x20 cm, segons UNE-EN 15037-3. Inclús peces especials. (material) | 6.000 | 1.60 | 9.60 |
| mt07ala010deb | kg | Acer laminat UNE-EN 10025 S275JR, en perfils laminats en calent, peces simples, per aplicacions estructurals, acabat amb emprimació antioxidant. Treballat i muntat en taller, per a col·locar amb unions soldades en obra. (material) | 42.165 | 1.54 | 64.93 |
| mt07aco010c | kg | Ferralla elaborada en taller industrial amb acer en barres corrugades, UNE-EN 10080 B 500 S, de varis diàmetres. (material) | 1.800 | 1.60 | 2.88 |
| mt08var050 | kg | Filferro galvanitzat per a lligar, de 1,30 mm de diàmetre. (material) | 0.018 | 1.50 | 0.03 |
| mt07ame010d | m² | Malla electrosoldada ME 20x20 Ø 5-5 B 500 T 6x2,20 UNE-EN 10080. (material) | 1.100 | 2.52 | 2.77 |
| mt10haf010ctms | m³ | Formigó HA-25/F/20/XC2, fabricat en central. (material) | 0.080 | 92.20 | 7.38 |
| mq08sol010 | h | Equip d'oxitall, amb acetilè com combustible i oxigen com comburent. (maquinària) | 0.010 | 8.25 | 0.08 |
| mq08sol020 | h | Equip i elements auxiliars per soldadura elèctrica. (maquinària) | 0.748 | 3.42 | 2.56 |
| mq07gte010a | h | Grua autopropulsada de braç telescòpic amb una capacitat d'elevació de 12 t i 20 m d'altura màxima de treball. (maquinària) | 0.010 | 54.88 | 0.55 |
| op00lla010 |  | Clau d'impacte. | 1.000 | 0.00 | 0.00 |
| op00cor020 |  | Talladora manual de metall, de disc. | 1.000 | 0.00 | 0.00 |
| au00auh010 |  | Cubilot. | 1.000 | 0.00 | 0.00 |
| au00auh040 |  | Vibrador de formigó, elèctric. | 1.000 | 0.00 | 0.00 |
| au00auh060 |  | Plataforma per a soldadura en altura. | 1.000 | 0.00 | 0.00 |
| mo047 | h | Oficial 1ª muntador d'estructura metàl·lica. (mà d'obra) | 0.896 | 28.39 | 25.44 |
| mo094 | h | Ajudant muntador d'estructura metàl·lica. (mà d'obra) | 0.528 | 25.25 | 13.33 |
| mo044 | h | Oficial 1ª encofrador. (mà d'obra) | 0.070 | 28.39 | 1.99 |
| mo091 | h | Ajudant encofrador. (mà d'obra) | 0.070 | 25.25 | 1.77 |
| mo043 | h | Oficial 1ª ferrallista. (mà d'obra) | 0.050 | 28.39 | 1.42 |
| mo090 | h | Ajudant ferrallista. (mà d'obra) | 0.050 | 25.25 | 1.26 |
| mo045 | h | Oficial 1ª estructurista, en treballs de posada en obra del formigó. (mà d'obra) | 0.031 | 28.39 | 0.88 |
| mo092 | h | Ajudant estructurista, en treballs de posada en obra del formigó. (mà d'obra) | 0.120 | 25.25 | 3.03 |
| % | % | Costos directes complementaris | 2 % | 142.40 | 2.85 |
|  |  | Costos directes |  |  | 145.25 |
