# Mur de fàbrica, de maó ceràmic

- Propietat de l'arxiu: CYPE INGENIEROS, S.A.
- Format: FIEBDC-3/2002
- Divisa: EUR
- Costos indirectes: 3.00 %
- IVA: 21.00 %

## E Estructures

### EF Fàbrica

#### EFM Murs

**EFM010** m³ Mur de fàbrica, de maó ceràmic.
Mur de 1 peu d'espessor de fàbrica de maó ceràmic cara vista massís d'elaboració mecànica, color vermell, 28,5x13,5x5 cm, amb junts horitzontals i verticals de 20 mm d'espessor, junt renfonsada, rebuda amb morter de ciment industrial, color gris, M-5, subministrat a granel.
Inclou: Neteja i preparació de la superfície de recolzament. Replanteig. Col·locació i aplomat de mires de referència. Estesa de fils entre mires. Col·locació de ploms fixos a les arestes. Col·locació de les peces per filades a nivell. Repàs de juntes i neteja.
Criteri d'amidament de projecte: Volum mesurat segons documentació gràfica de Projecte.
Criteri de mesura d'obra: Es mesurarà el volum realment executat segons especificacions de Projecte.

| Codi | Ut | Descripció | Rendiment | Preu | Import |
|---|---|---|---|---|---|
| mt05bmq010a | U | Maó ceràmic cara vista massís d'elaboració mecànica, color vermell, 28,5x13,5x5 cm, per a ús en fàbrica no protegida (peça U), densitat 1850 kg/m³, segons UNE-EN 771-1. (material) | 340.345 | 0.58 | 197.40 |
| mt08aaa010a | m³ | Aigua. (material) | 0.106 | 1.50 | 0.16 |
| mt09mif010cb | t | Morter industrial per a obra de paleta, de ciment, color gris, categoria M-5 (resistència a compressió 5 N/mm²), subministrat a granel, segons UNE-EN 998-2. (material) | 0.583 | 50.20 | 29.27 |
| mq06mms010 | h | Mesclador continu amb sitja, per a morter industrial en sec, subministrat a granel. (maquinària) | 2.216 | 1.94 | 4.30 |
| mo021 | h | Oficial 1ª construcció en treballs de ram de paleta. (mà d'obra) | 7.709 | 28.42 | 219.09 |
| mo114 | h | Peó ordinari construcció en treballs de ram de paleta. (mà d'obra) | 3.855 | 23.81 | 91.79 |
| % | % | Costos directes complementaris | 2 % | 542.01 | 10.84 |
|  |  | Costos directes |  |  | 552.85 |
