# Ancoratge químic estructural sobre formigó, mitjançant càpsula química

- Propietat de l'arxiu: CYPE INGENIEROS, S.A.
- Format: FIEBDC-3/2002
- Divisa: EUR
- Costos indirectes: 3.00 %
- IVA: 21.00 %

## E Estructures

### EH Formigó armat

#### EHW Ancoratges estructurals

**EHW013** U Ancoratge químic estructural sobre formigó, mitjançant càpsula química.
Ancoratge químic estructural realitzat en element de formigó de 110 mm d'espessor mínim, format per una perforació de 10 mm de diàmetre i 80 mm de profunditat, realitzada mitjançant trepant amb martell percussor i broca, inserció en la perforació de càpsula de resines de metacrilat d'uretà, M8x80, de 8 mm de diàmetre i 80 mm de longitud i posterior introducció, mitjançant tornavís, d'element de fixació compost per vareta roscada amb extrem inferior bisellat a 45°, d'acer galvanitzat qualitat 5.8, segons UNE-EN ISO 898-1, de 8 mm de diàmetre i 80 mm de longitud, femella i volandera.
Inclou: Replanteig de la posició de l'ancoratge. Execució de la perforació. Neteja de la pols resultant. Inserció de la càpsula química. Introducció de l'element de fixació. Aplicació del parell de collament amb clau dinamomètrica. Neteja de les restes sobrants.
Criteri d'amidament de projecte: Nombre d'unitats previstes, segons documentació gràfica de Projecte.
Criteri de mesura d'obra: Es mesurarà el nombre d'unitats realment executades segons especificacions de Projecte.

| Codi | Ut | Descripció | Rendiment | Preu | Import |
|---|---|---|---|---|---|
| mt26phi200a | U | Càpsula de resines de metacrilat d'uretà, M8x80, de 8 mm de diàmetre i 80 mm de longitud, per a l'execució d'ancoratges químics estructurals. (material) | 1.000 | 7.56 | 7.56 |
| mt26phi500bb | U | Element de fixació compost per vareta roscada amb extrem inferior bisellat a 45°, d'acer galvanitzat qualitat 5.8, segons UNE-EN ISO 898-1, de 8 mm de diàmetre i 80 mm de longitud, femella i volandera, per a fixacions sobre estructures de formigó. (material) | 1.000 | 1.18 | 1.18 |
| op00tal010 |  | Trepant. | 1.000 | 0.00 | 0.00 |
| op00ato010 |  | Tornavís. | 1.000 | 0.00 | 0.00 |
| mo020 | h | Oficial 1ª construcció. (mà d'obra) | 0.102 | 29.67 | 3.03 |
| mo112 | h | Peó especialitzat construcció. (mà d'obra) | 0.102 | 25.67 | 2.62 |
| % | % | Costos directes complementaris | 2 % | 14.39 | 0.29 |
|  |  | Costos directes |  |  | 14.68 |
