# Connector soldat

- Propietat de l'arxiu: CYPE INGENIEROS, S.A.
- Format: FIEBDC-3/2002
- Divisa: EUR
- Costos indirectes: 3.00 %
- IVA: 21.00 %

## E Estructures

### EH Formigó armat

#### EHX Lloses mixtes

**EHX021** U Connector soldat.
Connector d'acer galvanitzat de 19 mm de diàmetre i 157 mm d'altura, per a la seva utilització sobre bigues metàl·liques en lloses mixtes de 16,5 cm de cantell mínim; fixat mitjançant soldadura.
Inclou: Replanteig i disposició de connectors. Fixació de connectors mitjançant soldadura.
Criteri d'amidament de projecte: Nombre d'unitats previstes, segons documentació gràfica de Projecte.
Criteri de mesura d'obra: Es mesurarà el nombre d'unitats realment executades segons especificacions de Projecte.

| Codi | Ut | Descripció | Rendiment | Preu | Import |
|---|---|---|---|---|---|
| mt07cem040e | U | Connector d'acer galvanitzat amb cap de disc, de 19 mm de diàmetre i 157 mm d'altura, per fixar a estructura d'acer mitjançant soldadura a la xapa col·laborant. (material) | 1.000 | 2.40 | 2.40 |
| mq08sol030 | h | Equip i elements auxiliars per soldadura de connectors. (maquinària) | 0.050 | 19.68 | 0.98 |
| mo047 | h | Oficial 1ª muntador d'estructura metàl·lica. (mà d'obra) | 0.060 | 28.39 | 1.70 |
| % | % | Costos directes complementaris | 2 % | 5.08 | 0.10 |
|  |  | Costos directes |  |  | 5.18 |
