# Peça per a unió a tallant d'extrem de biga o bigueta de fusta

- Propietat de l'arxiu: CYPE INGENIEROS, S.A.
- Format: FIEBDC-3/2002
- Divisa: EUR
- Costos indirectes: 3.00 %
- IVA: 21.00 %

## E Estructures

### EM Fusta

#### EMM Elements auxiliars per a estructures de fusta

**EMM020** U Peça per a unió a tallant d'extrem de biga o bigueta de fusta.
Peça metàl·lica vista d'acer UNE-EN 10346 S250GD+Z amb protecció Z275 enfront de la corrosió, amb 42 mm d'ales interiors, de 40x110 mm a la zona a connectar i 2 mm de gruix, fixada a l'estructura portant de fusta amb 60 claus, d'acer galvanitzat d'alta adherència, i fixada a la biga o a la bigueta amb 60 cargols autoperforants per a fusta, de 3,5 mm de diàmetre i 40 mm de longitud, d'acer galvanitzat amb revestiment de crom; per a unió a tallant d'extrem de biga o bigueta de fusta.
Inclou: Replanteig. Senyalització dels punts d'ancoratge. Col·locació i fixació provisional de la peça. Aplomat i anivellació definitius. Fixació de la peça a l'estructura portant. Fixació de la peça a la biga o a la bigueta.
Criteri d'amidament de projecte: Nombre d'unitats previstes, segons documentació gràfica de Projecte.
Criteri de mesura d'obra: Es mesurarà el nombre d'unitats realment executades segons especificacions de Projecte.

| Codi | Ut | Descripció | Rendiment | Preu | Import |
|---|---|---|---|---|---|
| mt07emr020aa1Ou | U | Peça metàl·lica vista d'acer UNE-EN 10346 S250GD+Z amb protecció Z275 enfront de la corrosió, amb 42 mm d'ales interiors, de 40x110 mm a la zona a connectar i 2 mm de gruix, de 42 mm de recolzament superior i 80 mm de recolzament inferior. (material) | 1.000 | 5.45 | 5.45 |
| mt07emr113ac | U | Cargol autoperforant per a fusta, de 3,5 mm de diàmetre i 40 mm de longitud, d'acer galvanitzat amb revestiment de crom. (material) | 60.000 | 0.05 | 3.00 |
| mt07emr111a | U | Clau, de 4 mm de diàmetre i 40 mm de longitud, d'acer galvanitzat d'alta adherència. (material) | 60.000 | 0.08 | 4.80 |
| op00tal010 |  | Trepant. | 1.000 | 0.00 | 0.00 |
| mo048 | h | Oficial 1ª muntador d'estructura de fusta. (mà d'obra) | 0.362 | 28.39 | 10.28 |
| mo095 | h | Ajudant muntador d'estructura de fusta. (mà d'obra) | 0.149 | 25.25 | 3.76 |
| % | % | Costos directes complementaris | 2 % | 27.29 | 0.55 |
|  |  | Costos directes |  |  | 27.84 |
