# Bigueta prefabricada de formigó pretesat, imitació fusta

- Propietat de l'arxiu: CYPE INGENIEROS, S.A.
- Format: FIEBDC-3/2002
- Divisa: EUR
- Costos indirectes: 3.00 %
- IVA: 21.00 %

## E Estructures

### EP Formigó prefabricat

#### EPI Biguetes

**EPI010** U Bigueta prefabricada de formigó pretesat, imitació fusta.
Bigueta prefabricada de formigó pretesat, de 16x9x400 cm, amb terminació recta en tots dos extrems, amb barres d'acer per pretesar, UNE 36094 Y 1860 S7, de 5 mm de diàmetre, amb un moment flector màxim de 12 kN·m, acabat imitació fusta, amb una mà de lasur.
Inclou: Replanteig de les biguetes. Col·locació i fixació provisional de la bigueta. Ajust a la seva posició correcta i anivellació. Muntatge i desmuntatge d'estintolaments complementaris.
Criteri d'amidament de projecte: Nombre d'unitats previstes, segons documentació gràfica de Projecte.
Criteri de mesura d'obra: Es mesurarà el nombre d'unitats realment executades segons especificacions de Projecte.

| Codi | Ut | Descripció | Rendiment | Preu | Import |
|---|---|---|---|---|---|
| mt07pha075ag | U | Bigueta prefabricada de formigó pretesat, de 16x9x400 cm, amb terminació recta en tots dos extrems, amb barres d'acer per pretesar, UNE 36094 Y 1860 S7, de 5 mm de diàmetre, amb un moment flector màxim de 12 kN·m, acabat imitació fusta, amb una mà de lasur. (material) | 1.000 | 190.78 | 190.78 |
| mo020 | h | Oficial 1ª construcció. (mà d'obra) | 0.240 | 29.67 | 7.12 |
| mo113 | h | Peó ordinari construcció. (mà d'obra) | 0.528 | 24.86 | 13.13 |
| % | % | Costos directes complementaris | 2 % | 211.03 | 4.22 |
|  |  | Costos directes |  |  | 215.25 |
