# Envà de plaques de ciment. Sistema Hydropanel "PROMAT"

- Propietat de l'arxiu: CYPE INGENIEROS, S.A.
- Format: FIEBDC-3/2002
- Divisa: EUR
- Costos indirectes: 3.00 %
- IVA: 21.00 %

## F Façanes i particions

### FB Envà d'entramat autoportant

#### FBC De plaques de ciment

**FBC050** m² Envà de plaques de ciment. Sistema Hydropanel "PROMAT".
Envà múltiple Hydropanel "PROMAT" (9+9+50+9+9)/600 (50) LM -, de 86 mm de gruix total, format per una estructura simple de perfils de xapa d'acer galvanitzat de 50 mm d'amplada, a base de muntants (elements verticals) separats 600 mm entre si, amb disposició normal "N" i canals (elements horitzontals), a la què es cargolen quatre plaques en total (dues plaques tipus amb resistència al foc, amb baixa absorció superficial d'aigua, d'alta resistència a l'impacte, d'alta duresa superficial i amb aïllament acústic en cada cara, de 9 mm d'espessor cada placa); aïllament acústic mitjançant panell de llana mineral semirígid, no revestit, de 50 mm d'espessor, segons UNE-EN 13162, resistència tèrmica 1,35 m²K/W, conductivitat tèrmica 0,037 W/(mK), en l'ànima. Inclús banda acústica de dilatació autoadhesiva; fixacions per a l'ancoratge de canals i muntants metàl·lics; cargols per a la fixació de les plaques i pasta Hydropanel RM Finisher i cinta Hydropanel Strip, per al tractament de junts i emprimació Hydropanel RM Primer.
Criteri de valoració econòmica: El preu inclou la resolució de trobades i punts singulars.
Inclou: Replanteig i traçat en el forjat inferior i en el superior dels envans a realitzar. Col·locació de banda d'estanquitat i canals inferiors, sobre paviment acabat o base de seient. Col·locació de banda d'estanquitat i canals superiors, sota forjats. Col·locació i fixació dels muntants sobre els elements horitzontals. Tall de les plaques. Fixació de les plaques per al tancament d'una de les cares de l'envà. Col·locació dels plafons de llana mineral entre els muntants. Fixació de les plaques per al tancament de la segona cara de l'envà. Replanteig de les caixes per a allotjament de mecanismes elèctrics i de pas d'instal·lacions, i posterior perforació de les plaques. Tractament de junts. Aplicació de l'emprimació.
Criteri d'amidament de projecte: Superfície mesurada segons documentació gràfica de Projecte, sense duplicar cantonades ni encontres, deduint els buits de superfície major de 2 m².
Criteri de mesura d'obra: Es mesurarà la superfície realment executada segons especificacions de Projecte, sense duplicar cantonades ni encontres, seguint els criteris d'amidament exposats en la norma UNE 92305 per a les plaques de guix laminat i deduint els buits de superfície major de 2 m² per a la resta de plaques.

| Codi | Ut | Descripció | Rendiment | Preu | Import |
|---|---|---|---|---|---|
| mt12psg041b | m | Banda autoadhesiva desolidaritzant d'escuma de poliuretà de cel·les tancades, de 3,2 mm d'espessor i 50 mm d'amplada, resistència tèrmica 0,10 m²K/W, conductivitat tèrmica 0,032 W/(mK). (material) | 1.200 | 0.24 | 0.29 |
| mt12psg070i | m | Canal de perfil d'acer galvanitzat de 50 mm d'amplada, segons UNE-EN 14195. (material) | 0.900 | 2.71 | 2.44 |
| mt12psg060i | m | Muntant de perfil d'acer galvanitzat de 50 mm d'amplada, segons UNE-EN 14195. (material) | 2.150 | 3.22 | 6.92 |
| mt16lra080za | m² | Panell de llana mineral semirígid, no revestit, de 50 mm d'espessor, segons UNE-EN 13162, resistència tèrmica 1,35 m²K/W, conductivitat tèrmica 0,037 W/(mK), Euroclasse A1 de reacció al foc segons UNE-EN 13501-1 i factor de resistència a la difusió del vapor d'aigua 1, amb codi de designació MW-EN 13162-T2-AFr5. (material) | 1.050 | 2.60 | 2.73 |
| mt12pho010e | m² | Placa de ciment Pòrtland reforçat amb fibres, amb resistència al foc, amb baixa absorció superficial d'aigua, d'alta resistència a l'impacte, d'alta duresa superficial i amb aïllament acústic, Hydropanel "PROMAT", Euroclasse A2-s1, d0 de reacció al foc, segons UNE-EN 13501-1 de 1200x3000 mm, amb les vores longitudinals rebaixades, segons UNE-EN 12467. (material) | 4.200 | 16.69 | 70.10 |
| mt12psg081i | U | Cargol autoperforant rosca-xapa 3,5x9,5 mm. (material) | 2.000 | 0.01 | 0.02 |
| mt12pho020a | U | Cargol HP-SP-PH2 "PROMAT" 3,9x32. (material) | 7.000 | 0.01 | 0.07 |
| mt12pho020b | U | Cargol HP-SP-PH2 "PROMAT" 3,9x47. (material) | 14.000 | 0.02 | 0.28 |
| mt12psg220 | U | Fixació composta per tac i cargol 5x27. (material) | 1.600 | 0.06 | 0.10 |
| mt12pho040a | kg | Pasta de segellament Hydropanel RM Finisher "PROMAT"; rang de temperatura de treball de 5 a 30°C, per a aplicació manual amb cinta de segellament. (material) | 1.450 | 2.38 | 3.45 |
| mt12pho030a | m | Cinta de segellament Hydropanel Strip "PROMAT", de 50 mm d'amplada. (material) | 3.200 | 0.04 | 0.13 |
| mt12pho050a | l | Emprimació "PROMAT"; per a aplicació manual. (material) | 0.095 | 4.24 | 0.40 |
| op00fre010 |  | Fresadora. | 1.000 | 0.00 | 0.00 |
| op00sie010 |  | Serra de calar. | 1.000 | 0.00 | 0.00 |
| op00tal010 |  | Trepant. | 1.000 | 0.00 | 0.00 |
| op00ato010 |  | Tornavís. | 1.000 | 0.00 | 0.00 |
| mo053 | h | Oficial 1ª muntador de prefabricats interiors. (mà d'obra) | 1.088 | 29.34 | 31.92 |
| mo100 | h | Ajudant muntador de prefabricats interiors. (mà d'obra) | 1.088 | 25.28 | 27.50 |
| % | % | Costos directes complementaris | 2 % | 146.35 | 2.93 |
|  |  | Costos directes |  |  | 149.28 |
