# Trapa per a envà de plaques de guix laminat. Sistema "KNAUF"

- Propietat de l'arxiu: CYPE INGENIEROS, S.A.
- Format: FIEBDC-3/2002
- Divisa: EUR
- Costos indirectes: 3.00 %
- IVA: 21.00 %

## F Façanes i particions

### FB Envà d'entramat autoportant

#### FBY De plaques de guix laminat

**FBY021** U Trapa per a envà de plaques de guix laminat. Sistema "KNAUF".
Trapa de registre gamma Básica, Plus 2x12,5, sistema E102.b "KNAUF", de 400x400 mm, formada per marc d'alumini i porta de placa de guix laminat (2 impregnada (H1), de 12,5 mm d'espessor cada placa), per a envà de plaques de guix laminat. Inclús accessoris de muntatge.
Inclou: Marcat i tall de la placa de guix laminat. Col·locació de la trapa.
Criteri d'amidament de projecte: Nombre d'unitats previstes, segons documentació gràfica de Projecte.
Criteri de mesura d'obra: Es mesurarà el nombre d'unitats realment col·locades segons especificacions de Projecte.

| Codi | Ut | Descripció | Rendiment | Preu | Import |
|---|---|---|---|---|---|
| mt12ppk060aeegbc | U | Trapa de registre gamma Básica, Plus 2x12,5, sistema E102.b "KNAUF", de 400x400 mm, formada per marc d'alumini i porta de placa de guix laminat (2 impregnada (H1), de 12,5 mm d'espessor cada placa). (material) | 1.000 | 44.47 | 44.47 |
| op00fre010 |  | Fresadora. | 0.100 | 0.00 | 0.00 |
| op00ato010 |  | Tornavís. | 0.100 | 0.00 | 0.00 |
| op00tal010 |  | Trepant. | 0.100 | 0.00 | 0.00 |
| mo053 | h | Oficial 1ª muntador de prefabricats interiors. (mà d'obra) | 0.120 | 29.34 | 3.52 |
| mo100 | h | Ajudant muntador de prefabricats interiors. (mà d'obra) | 0.120 | 25.28 | 3.03 |
| % | % | Costos directes complementaris | 2 % | 51.02 | 1.02 |
|  |  | Costos directes |  |  | 52.04 |
