# Trapa per a envà de plaques de guix laminat. Sistema "PLACO"

- Propietat de l'arxiu: CYPE INGENIEROS, S.A.
- Format: FIEBDC-3/2002
- Divisa: EUR
- Costos indirectes: 3.00 %
- IVA: 21.00 %

## F Façanes i particions

### FB Envà d'entramat autoportant

#### FBY De plaques de guix laminat

**FBY090** U Trapa per a envà de plaques de guix laminat. Sistema "PLACO".
Trapa de registre de plàstic color blanc, Plastictramp "PLACO", de 300x300 mm, formada per marc i porta, per a envà de plaques de guix laminat. Inclús accessoris de muntatge.
Criteri de valoració econòmica: El preu inclou la resolució de trobades i punts singulars.
Inclou: Marcat i tall de la placa de guix laminat. Col·locació de la trapa.
Criteri d'amidament de projecte: Nombre d'unitats previstes, segons documentació gràfica de Projecte.
Criteri de mesura d'obra: Es mesurarà el nombre d'unitats realment col·locades segons especificacions de Projecte.

| Codi | Ut | Descripció | Rendiment | Preu | Import |
|---|---|---|---|---|---|
| mt12plk080b | U | Trapa de registre de plàstic color blanc, Plastictramp "PLACO", de 300x300 mm, formada per marc i porta. (material) | 1.000 | 16.84 | 16.84 |
| op00fre010 |  | Fresadora. | 0.100 | 0.00 | 0.00 |
| mo015 | h | Oficial 1ª muntador de falsos sostres. (mà d'obra) | 0.132 | 29.34 | 3.87 |
| mo082 | h | Ajudant muntador de falsos sostres. (mà d'obra) | 0.132 | 25.28 | 3.34 |
| % | % | Costos directes complementaris | 2 % | 24.05 | 0.48 |
|  |  | Costos directes |  |  | 24.53 |
