# Envà de plaques de guix laminat

- Propietat de l'arxiu: CYPE INGENIEROS, S.A.
- Format: FIEBDC-3/2002
- Divisa: EUR
- Costos indirectes: 3.00 %
- IVA: 21.00 %

## F Façanes i particions

### FB Envà d'entramat autoportant

#### FBY De plaques de guix laminat

**FBY010** m² Envà de plaques de guix laminat.
Envà senzill (15+48+15)/400 (48) (2 normal), amb plaques de guix laminat, de 78 mm de gruix total, amb nivell de qualitat de l'acabat estàndard (Q2), format per una estructura simple de perfils de xapa d'acer galvanitzat de 48 mm d'amplada, a base de muntants (elements verticals) separats 400 mm entre si, amb disposició normal "N" i canals (elements horitzontals), a la què es cargolen dues plaques en total (una placa tipus normal en cada cara, de 15 mm d'espessor cada placa). Inclús banda acústica de dilatació autoadhesiva; fixacions per a l'ancoratge de canals i muntants metàl·lics; cargols per a la fixació de les plaques; cinta de paper amb reforç metàl·lic i pasta i cinta per al tractament de junts.
Criteri de valoració econòmica: El preu inclou la resolució de trobades i punts singulars, però no inclou l'aïllament a col·locar entre els muntants.
Inclou: Replanteig i traçat en el forjat inferior i en el superior dels envans a realitzar. Col·locació de banda d'estanquitat i canals inferiors, sobre paviment acabat o base de seient. Col·locació de banda d'estanquitat i canals superiors, sota forjats. Col·locació i fixació dels muntants sobre els elements horitzontals. Tall de les plaques. Fixació de les plaques per al tancament d'una de les cares de l'envà. Fixació de les plaques per al tancament de la segona cara de l'envà. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12psg041b | m | Banda autoadhesiva desolidaritzant d'escuma de poliuretà de cel·les tancades, de 3,2 mm d'espessor i 50 mm d'amplada, resistència tèrmica 0,10 m²K/W, conductivitat tèrmica 0,032 W/(mK). (material) | 1.200 | 0.24 | 0.29 |
| mt12psg070c | m | Canal de perfil d'acer galvanitzat de 48 mm d'amplada, segons UNE-EN 14195. (material) | 0.700 | 1.31 | 0.92 |
| mt12psg060c | m | Muntant de perfil d'acer galvanitzat de 48 mm d'amplada, segons UNE-EN 14195. (material) | 2.750 | 1.58 | 4.35 |
| mt12psg010b | m² | Placa de guix laminat A / UNE-EN 520 - 1200 / longitud / 15 / amb les vores longitudinals afinades. (material) | 2.100 | 5.03 | 10.56 |
| mt12psg081c | U | Cargol autoperforant 3,5x25 mm. (material) | 38.000 | 0.01 | 0.38 |
| mt12psg220 | U | Fixació composta per tac i cargol 5x27. (material) | 1.600 | 0.06 | 0.10 |
| mt12psg035a | kg | Pasta de material d'unió, segons UNE-EN 14496. (material) | 0.100 | 0.48 | 0.05 |
| mt12psg030a | kg | Pasta de segellament, segons UNE-EN 13963. (material) | 0.600 | 0.99 | 0.59 |
| mt12psg040a | m | Cinta microperforada de paper, segons UNE-EN 13963. (material) | 3.200 | 0.04 | 0.13 |
| mt12psg040b | m | Cinta de paper amb reforç metàl·lic, segons UNE-EN 14353. (material) | 0.300 | 0.41 | 0.12 |
| op00ato010 |  | Tornavís. | 1.000 | 0.00 | 0.00 |
| op00fre010 |  | Fresadora. | 1.000 | 0.00 | 0.00 |
| mo053 | h | Oficial 1ª muntador de prefabricats interiors. (mà d'obra) | 0.355 | 30.63 | 10.87 |
| mo100 | h | Ajudant muntador de prefabricats interiors. (mà d'obra) | 0.355 | 26.39 | 9.37 |
| % | % | Costos directes complementaris | 2 % | 37.73 | 0.75 |
|  |  | Costos directes |  |  | 38.48 |
