# Llinda prefabricada, de formigó pretesat, imitació fusta

- Propietat de l'arxiu: CYPE INGENIEROS, S.A.
- Format: FIEBDC-3/2002
- Divisa: EUR
- Costos indirectes: 3.00 %
- IVA: 21.00 %

## F Façanes i particions

### FC Llindars, carregadors i calaixos de persianes

#### FCH Prefabricats de formigó

**FCH080** U Llinda prefabricada, de formigó pretesat, imitació fusta.
Llinda prefabricada de formigó pretesat, de 16x19x550 cm, amb barres d'acer per pretesar, UNE 36094 Y 1860 S7, de 5 mm de diàmetre, amb un moment flector màxim de 30 kN·m, acabat imitació fusta, amb una mà de lasur, recolzada sobre una capa de morter de ciment, industrial, M-7,5 Inclou: Neteja i preparació del plànol de suport. Replanteig i marcat d'eixos de recolzament en el forat de pas. Col·locació de la llinda.
Criteri d'amidament de projecte: Nombre d'unitats previstes, segons documentació gràfica de Projecte.
Criteri de mesura d'obra: Es mesurarà el nombre d'unitats realment executades segons especificacions de Projecte.

| Codi | Ut | Descripció | Rendiment | Preu | Import |
|---|---|---|---|---|---|
| mt20dhp040wb | U | Llinda prefabricada de formigó pretesat, de 16x19x550 cm, amb barres d'acer per pretesar, UNE 36094 Y 1860 S7, de 5 mm de diàmetre, amb un moment flector màxim de 30 kN·m, acabat imitació fusta, amb una mà de lasur, segons UNE-EN 13225. (material) | 1.000 | 397.19 | 397.19 |
| mt08aaa010a | m³ | Aigua. (material) | 0.006 | 1.50 | 0.01 |
| mt09mif010da | t | Morter industrial per a obra de paleta, de ciment, color gris, categoria M-7,5 (resistència a compressió 7,5 N/mm²), subministrat en sacs, segons UNE-EN 998-2. (material) | 0.002 | 56.97 | 0.11 |
| mo020 | h | Oficial 1ª construcció. (mà d'obra) | 0.240 | 28.42 | 6.82 |
| mo113 | h | Peó ordinari construcció. (mà d'obra) | 0.671 | 23.81 | 15.98 |
| % | % | Costos directes complementaris | 2 % | 420.11 | 8.40 |
|  |  | Costos directes |  |  | 428.51 |
