# Pilastra

- Propietat de l'arxiu: CYPE INGENIEROS, S.A.
- Format: FIEBDC-3/2002
- Divisa: EUR
- Costos indirectes: 3.00 %
- IVA: 21.00 %

## F Façanes i particions

### FD Defenses

#### FDB Balustrades

**FDB020** U Pilastra.
Pilastra prefabricada de formigó per balustrada de secció quadrada de 25x25x80 cm, col·locada en tancaments i rebuda amb morter de ciment i calç, industrial, M-5. Inclús acabament en forma de copa jardinera de 27x27x20 cm, replantejament, rejuntat i neteja.
Inclou: Neteja i preparació del cantell de recolzament. Replanteig, presentació i muntatge en sec de les peces. Col·locació de les peces d'acabament. Rejuntat i perfilat de junts amb morter de ciment.
Criteri d'amidament de projecte: Nombre d'unitats previstes, segons documentació gràfica de Projecte.
Criteri de mesura d'obra: Es mesurarà el nombre d'unitats realment executades segons especificacions de Projecte.

| Codi | Ut | Descripció | Rendiment | Preu | Import |
|---|---|---|---|---|---|
| mt20bhp040b | U | Pilar quadrat prefabricat de formigó blanc per balustrada, 25x25x80 cm, inclús base. (material) | 1.000 | 28.17 | 28.17 |
| mt20bhp060D | U | Acabament copa jardinera prefabricat de formigó blanc per pilastra de balustrada, 27x27x20 cm. (material) | 1.000 | 5.95 | 5.95 |
| mt08aaa010a | m³ | Aigua. (material) | 0.006 | 1.50 | 0.01 |
| mt09mif010Ma | t | Morter industrial per a obra de paleta, de ciment i calç, color blanc, categoria M-5 (resistència a compressió 5 N/mm²), subministrat en sacs, segons UNE-EN 998-2. (material) | 0.002 | 107.48 | 0.21 |
| op00amo010 |  | Mola o radial. | 1.000 | 0.00 | 0.00 |
| mo020 | h | Oficial 1ª construcció. (mà d'obra) | 0.240 | 28.42 | 6.82 |
| mo113 | h | Peó ordinari construcció. (mà d'obra) | 0.246 | 23.81 | 5.86 |
| % | % | Costos directes complementaris | 2 % | 47.02 | 0.94 |
|  |  | Costos directes |  |  | 47.96 |
