# Barana d'escala, de fusta

- Propietat de l'arxiu: CYPE INGENIEROS, S.A.
- Format: FIEBDC-3/2002
- Divisa: EUR
- Costos indirectes: 3.00 %
- IVA: 21.00 %

## F Façanes i particions

### FD Defenses

#### FDD Baranes i passamans

**FDD120** m Barana d'escala, de fusta.
Barana de fusta de pi país envernissada, de 90 cm d'altura, amb passamans superior i sòcol inferior de 65x70 mm de diàmetre, balustres tornejats de 5 cm emboetats cada 12 cm, per escala d'anada i tornada, de dos trams rectes amb replà intermedi. Inclús platines per a fixació mitjançant cargolat en obra de fàbrica amb tacs de niló i cargols d'acer. Elaborada en taller i muntada en obra.
Inclou: Replanteig dels punts de fixació. Aplomat i anivellació. Resolució de les unions entre trams. Resolució de les unions al parament.
Criteri d'amidament de projecte: Longitud mesurada a eixos en veritable magnitud, segons documentació gràfica de Projecte.
Criteri de mesura d'obra: Es mesurarà en veritable magnitud, a eixos, la longitud realment executada segons especificacions de Projecte.

| Codi | Ut | Descripció | Rendiment | Preu | Import |
|---|---|---|---|---|---|
| mt26aaa033a | U | Ancoratge mecànic amb tac de niló i cargol d'acer galvanitzat, de cap aixamfranat. (material) | 2.000 | 0.29 | 0.58 |
| mt22dbe010ac | m | Barana de fusta de pi país envernissada, de 90 cm d'altura amb passamans superior i sòcol inferior de 65x70 mm de diàmetre, balustres tornejats de 5 cm emboetats cada 12 cm, per una escala d'anada i tornada, de dos trams rectes amb replà intermedi. (material) | 1.000 | 159.84 | 159.84 |
| op00tal010 |  | Trepant. | 1.000 | 0.00 | 0.00 |
| op00ato010 |  | Tornavís. | 1.000 | 0.00 | 0.00 |
| mo017 | h | Oficial 1ª fuster. (mà d'obra) | 0.861 | 28.92 | 24.90 |
| mo058 | h | Ajudant fuster. (mà d'obra) | 0.614 | 25.48 | 15.64 |
| % | % | Costos directes complementaris | 2 % | 200.96 | 4.02 |
|  |  | Costos directes |  |  | 204.98 |
