# Mur caputxí de fàbrica armada, de maó ceràmic cara vista, amb armadura de llinyola

- Propietat de l'arxiu: CYPE INGENIEROS, S.A.
- Format: FIEBDC-3/2002
- Divisa: EUR
- Costos indirectes: 3.00 %
- IVA: 21.00 %

## F Façanes i particions

### FE Fàbrica estructural

#### FEA Murs de fàbrica armada

**FEA040** m² Mur caputxí de fàbrica armada, de maó ceràmic cara vista, amb armadura de llinyola.
Mur caputxí de 13,5+6+13,5 cm d'espessor de fàbrica armada compost per full exterior de 13,5 cm d'espessor, de fàbrica de maó ceràmic cara vista calat clínquer, color vermell, 28x13,5x5 cm, resistència a compressió 20 N/mm², amb junts de 10 mm d'espessor, junt renfonsada, rebuda amb morter de ciment industrial, color gris, M-7,5, subministrat a granel i full interior de 13,5 cm d'espessor, de fàbrica de maó ceràmic cara vista calat clínquer, color vermell, 28x13,5x5 cm, resistència a compressió 20 N/mm², amb junts de 10 mm d'espessor, junt renfonsada, rebuda amb morter de ciment industrial, color gris, M-7,5, subministrat a granel; separades per una cambra d'aire de 6 cm d'espessor i reforçats amb armadura de llinyola prefabricada d'acer galvanitzat en calent, de 5 mm de diàmetre i 250 mm d'amplada, col·locada en fileres cada 40 cm aproximadament i com mínim en arranc de la fàbrica sobre forjat, sota escopidor i sobre llinda de buits.
Inclou: Neteja i preparació de la superfície suport. Replanteig, planta a planta. Col·locació i aplomat de mires de referència. Estesa de fils entre mires. Col·locació de ploms fixos a les arestes. Col·locació de les peces per filades a nivell. Repassada de juntes i neteja del parament. Col·locació de les armadures de llinyola prefabricades entre filades. Neteja.
Criteri d'amidament de projecte: Superfície mesurada segons documentació gràfica de Projecte, sense duplicar cantonades ni encontres, deduint els buits de superfície major de 1 m².
Criteri de mesura d'obra: Es mesurarà la superfície realment executada segons especificacions de Projecte, sense duplicar cantonades ni encontres, deduint els buits de superfície major de 1 m².

| Codi | Ut | Descripció | Rendiment | Preu | Import |
|---|---|---|---|---|---|
| mt05bvk010e | U | Maó ceràmic cara vista calat clínquer, color vermell, 28x13,5x5 cm, per a ús en fàbrica no protegida (peça U), categoria I, resistència a compressió 20 N/mm², densitat 1300 kg/m³, segons UNE-EN 771-1. (material) | 121.800 | 0.60 | 73.08 |
| mt08aaa010a | m³ | Aigua. (material) | 0.021 | 1.50 | 0.03 |
| mt09mif010db | t | Morter industrial per a obra de paleta, de ciment, color gris, categoria M-7,5 (resistència a compressió 7,5 N/mm²), subministrat a granel, segons UNE-EN 998-2. (material) | 0.114 | 53.90 | 6.14 |
| mt07aae010lbO | m | Armadura de llinyola prefabricada d'acer galvanitzat en calent, de 5 mm de diàmetre, 250 mm d'amplada i 2,70 m de longitud, amb geometria dissenyada per permetre el cavalcament i ganxos per llindes i cantoneres. Segons UNE-EN 845-3. (material) | 2.500 | 6.07 | 15.18 |
| mq06mms010 | h | Mesclador continu amb sitja, per a morter industrial en sec, subministrat a granel. (maquinària) | 0.432 | 1.94 | 0.84 |
| op00amo010 |  | Mola o radial. | 1.000 | 0.00 | 0.00 |
| mo021 | h | Oficial 1ª construcció en treballs de ram de paleta. (mà d'obra) | 2.038 | 29.67 | 60.47 |
| mo114 | h | Peó ordinari construcció en treballs de ram de paleta. (mà d'obra) | 2.038 | 24.86 | 50.66 |
| mo043 | h | Oficial 1ª ferrallista. (mà d'obra) | 0.126 | 29.64 | 3.73 |
| mo090 | h | Ajudant ferrallista. (mà d'obra) | 0.126 | 26.36 | 3.32 |
| % | % | Costos directes complementaris | 2 % | 213.45 | 4.27 |
|  |  | Costos directes |  |  | 217.72 |
