# Canaló per a enjardinament vertical amb cultiu semihidropònic en geoproductes, sistema Fytotextile "TERAPIA URBANA"

- Propietat de l'arxiu: CYPE INGENIEROS, S.A.
- Format: FIEBDC-3/2002
- Divisa: EUR
- Costos indirectes: 3.00 %
- IVA: 21.00 %

## F Façanes i particions

### FJ Enjardinaments verticals

#### FJR Acabaments

**FJR020** m Canaló per a enjardinament vertical amb cultiu semihidropònic en geoproductes, sistema Fytotextile "TERAPIA URBANA".
Canaló prismàtic, de xapa d'acer galvanitzat, de 150x100 mm de secció i 1,2 mm de gruix, amb reixeta prefiltre; amb tub de drenatge de PVC corrugat, diàmetre nominal 50 mm, amb perforacions en tot el seu desenvolupament, per a recollida d'aigües d'enjardinament vertical amb cultiu semihidropònic en geoproductes, per a exterior, sistema Fytotextile RF "TERAPIA URBANA", amb una superfície d'entre 45 i 70 m²; format per peces preformades, fixades amb suports galvanitzats col·locats cada 50 cm, amb una pendent mínima del 0,5%, connexionat a la xarxa de sanejament.
Inclou: Replanteig i traçat del canaló. Col·locació i subjecció d'abraçadores. Muntatge de les peces, partint del punt de desguàs. Empalmament de les peces. Conexión a la xarxa de sanejament.
Criteri d'amidament de projecte: Longitud mesurada segons documentació gràfica de Projecte.
Criteri de mesura d'obra: Es mesurarà la longitud realment executada segons especificacions de Projecte.

| Codi | Ut | Descripció | Rendiment | Preu | Import |
|---|---|---|---|---|---|
| mt36csg100a | m | Canaló prismàtic, de xapa d'acer galvanitzat, de 150x100 mm de secció i 1,2 mm de gruix, amb reixeta prefiltre. (material) | 1.100 | 35.36 | 38.90 |
| mt11tdc010a | m | Tub de drenatge de PVC corrugat, diàmetre nominal 50 mm, amb perforacions en tot el seu desenvolupament, per a la captació i conducció d'aigua en la creació de sistemes de drenatge. (material) | 1.100 | 1.86 | 2.05 |
| mt36csg030 | U | Material auxiliar per a canalons i baixants d'instal·lacions d'evacuació de xapa d'acer galvanitzat. (material) | 0.250 | 1.82 | 0.46 |
| mo011 | h | Oficial 1ª muntador. (mà d'obra) | 0.571 | 29.34 | 16.75 |
| mo080 | h | Ajudant muntador. (mà d'obra) | 0.245 | 25.28 | 6.19 |
| % | % | Costos directes complementaris | 2 % | 64.35 | 1.29 |
|  |  | Costos directes |  |  | 65.64 |
