# Tancament de façana de panells de poliestirè expandit

- Propietat de l'arxiu: CYPE INGENIEROS, S.A.
- Format: FIEBDC-3/2002
- Divisa: EUR
- Costos indirectes: 3.00 %
- IVA: 21.00 %

## F Façanes i particions

### FL Façanes lleugeres

#### FLP De panells aïllants amb malla d'acer

**FLP010** m² Tancament de façana de panells de poliestirè expandit.
Tancament de façana format per panells rígids de poliestirè expandit, de color blanc, de forma ondulada, de 80 mm d'espessor, armats en ambdues cares amb una malla d'acer galvanitzat d'alta resistència, de 2,5 mm de diàmetre i 6,5x13 cm de llum de malla, fixats entre si amb filferro; projecció, en cadascuna de les cares dels panells, de dues capes de formigó HA-25/P/4/XC2, projectat per via humida, acabat reglejat, de 35 mm de gruix total. Inclús barres corrugades de 6 mm de diàmetre i 40 cm de longitud, d'acer UNE-EN 10080 B 500 S, filferro de lligar per a fixació dels panells, malla d'acer galvanitzat d'alta resistència, per a reforç de cantonades en buits de façana i cavalcament de panells i malla angular d'acer galvanitzat d'alta resistència, per a reforç de cantonades i racons.
Inclou: Replanteig. Execució de les perforacions. Ancoratge de les barres corrugades a la fonamentació. Col·locació dels panells. Anivellació i aplomat. Col·locació d'elements de sustentació, fixació i apuntalament. Realització de tots els treballs necessaris per a la resolució dels buits. Col·locació de les malles de reforç. Projecció del formigó en la cara del panell no apuntalada. Desmuntatge d'elements de sustentació, fixació i apuntalament. Projecció del formigó en l'altra cara del panell.
Criteri d'amidament de projecte: Superfície mesurada segons documentació gràfica de Projecte, sense deduir forats menors de 4 m² i deduint la meitat del buit, en els buits de superfície major de 4 m².
Criteri de mesura d'obra: Es mesurarà la superfície realment executada segons especificacions de Projecte, sense deduir forats menors de 4 m² i deduint la meitat del buit, en els buits de superfície major de 4 m².

| Codi | Ut | Descripció | Rendiment | Preu | Import |
|---|---|---|---|---|---|
| mt07aco010g | kg | Acer en barres corrugades, UNE-EN 10080 B 500 S, subministrat en obra en barres sense elaborar, de varis diàmetres. (material) | 0.230 | 1.22 | 0.28 |
| mt16pes020d | m² | Panell rígid de poliestirè expandit, de color blanc, de forma ondulada, de 80 mm d'espessor, armat en ambdues cares amb una malla d'acer galvanitzat d'alta resistència, de 2,5 mm de diàmetre i 6,5x13 cm de llum de malla, segons UNE-EN 13163, resistència tèrmica 2,16 m²K/W, conductivitat tèrmica 0,037 W/(mK), Euroclasse E de reacció al foc segons UNE-EN 13501-1, per a formació de tancament. Inclús connectors d'acer galvanitzat de 3 mm de diàmetre. (material) | 1.000 | 22.90 | 22.90 |
| mt08var050 | kg | Filferro galvanitzat per a lligar, de 1,30 mm de diàmetre. (material) | 0.080 | 1.50 | 0.12 |
| mt10heb010a | m³ | Formigó HA-25/P/4/XC2, acabat reglejat, amb fibres de reforç de polipropilè de 12 mm de longitud, fabricat en central, per projectar sobre panells aïllants. (material) | 0.070 | 92.00 | 6.44 |
| mt16pes100b | m | Malla d'acer galvanitzat d'alta resistència, de 520 mm d'amplada, 2,5 mm de diàmetre i 1162 mm de longitud, per a reforç de cantonades en buits de façana i cavalcament de panells. (material) | 0.400 | 2.09 | 0.84 |
| mt16pes110b | m | Malla angular d'acer galvanitzat d'alta resistència, de 162x292 mm, 2,5 mm de diàmetre i 1162 mm de longitud, per a reforç de cantonades i racons. (material) | 0.200 | 1.49 | 0.30 |
| mq06gun010 | h | Gunitadora de formigó per via humida 33 kW. (maquinària) | 0.163 | 14.54 | 2.37 |
| op00tal010 |  | Trepant. | 1.000 | 0.00 | 0.00 |
| op00ciz020 |  | Cisalla per a acer en barres corrugades. | 1.000 | 0.00 | 0.00 |
| op00ata010 |  | Lligadora de ferralla. | 1.000 | 0.00 | 0.00 |
| op00gra010 |  | Grapadora. | 1.000 | 0.00 | 0.00 |
| mo020 | h | Oficial 1ª construcció. (mà d'obra) | 0.899 | 28.42 | 25.55 |
| mo113 | h | Peó ordinari construcció. (mà d'obra) | 0.899 | 23.81 | 21.41 |
| mo051 | h | Oficial 1ª muntador de tancaments industrials. (mà d'obra) | 0.300 | 29.34 | 8.80 |
| mo098 | h | Ajudant muntador de tancaments industrials. (mà d'obra) | 0.300 | 25.28 | 7.58 |
| % | % | Costos directes complementaris | 2 % | 96.59 | 1.93 |
|  |  | Costos directes |  |  | 98.52 |
