# Cèrcol perimetral inferior en mur de càrrega de fàbrica armada de bloc de terra comprimida (BTC)

- Propietat de l'arxiu: CYPE INGENIEROS, S.A.
- Format: FIEBDC-3/2002
- Divisa: EUR
- Costos indirectes: 3.00 %
- IVA: 21.00 %

## F Façanes i particions

### FN Murs bioclimàtics

#### FNB Full de fàbrica de blocs de terra comprimida (BTC)

**FNB001** m Cèrcol perimetral inferior en mur de càrrega de fàbrica armada de bloc de terra comprimida (BTC).
Cèrcol perimetral inferior de 14 cm d'espessor, de fàbrica de maó ceràmic calat (gero), per revestir, 29x14x5 cm, amb junts de 10 mm d'espessor, rebuda amb morter de calç aèria, argila i àrids seleccionats amb granulometria de fins a 2 mm de diàmetre, confeccionat en obra, i reomplert dels buits de les peces amb el mateix morter.
Criteri de valoració econòmica: El preu no inclou la barrera anticapil·laritat.
Inclou: Neteja i preparació de la superfície suport. Replanteig, planta a planta. Col·locació i aplomat de mires de referència. Estesa de fils entre mires. Col·locació de ploms fixos a les arestes. Preparació del morter. Col·locació de les peces. Replè amb morter.
Criteri d'amidament de projecte: Longitud mesurada segons documentació gràfica de Projecte.
Criteri de mesura d'obra: Es mesurarà la longitud realment executada segons especificacions de Projecte.

| Codi | Ut | Descripció | Rendiment | Preu | Import |
|---|---|---|---|---|---|
| mt04lpc010a | U | Maó ceràmic calat (gero), per revestir, 29x14x5 cm, per a ús en fàbrica protegida (peça P), densitat 860 kg/m³, segons UNE-EN 771-1. (material) | 3.400 | 0.31 | 1.05 |
| mt08aaa010a | m³ | Aigua. (material) | 0.004 | 1.50 | 0.01 |
| mt09mie010b | m³ | Morter de calç aèria, argila i àrids seleccionats amb granulometria de fins a 2 mm de diàmetre, confeccionat en obra, subministrat en sacs Big Bag. (material) | 0.003 | 232.80 | 0.70 |
| op00amo010 |  | Mola o radial. | 1.000 | 0.00 | 0.00 |
| mo021 | h | Oficial 1ª construcció en treballs de ram de paleta. (mà d'obra) | 0.070 | 28.42 | 1.99 |
| mo114 | h | Peó ordinari construcció en treballs de ram de paleta. (mà d'obra) | 0.070 | 23.81 | 1.67 |
| % | % | Costos directes complementaris | 2 % | 5.42 | 0.11 |
|  |  | Costos directes |  |  | 5.53 |
