# Cèrcol perimetral superior en mur de càrrega de fàbrica armada de bloc de terra comprimida (BTC). Sistema "ELEMENTALES"

- Propietat de l'arxiu: CYPE INGENIEROS, S.A.
- Format: FIEBDC-3/2002
- Divisa: EUR
- Costos indirectes: 3.00 %
- IVA: 21.00 %

## F Façanes i particions

### FN Murs bioclimàtics

#### FNB Full de fàbrica de blocs de terra comprimida (BTC)

**FNB021** m Cèrcol perimetral superior en mur de càrrega de fàbrica armada de bloc de terra comprimida (BTC). Sistema "ELEMENTALES".
Cèrcol perimetral superior en mur simple de càrrega de fàbrica armada de 15 cm d'espessor, per revestir de bloc en "U" de terra comprimida (BTC) encadellat amb dos alvèols "ELEMENTALES", de superfície rugosa, color marró terra, 30x9x15 cm, resistència a compressió 4 N/mm², BTC 3, compost de terres seleccionades estabilitzades amb calç hidràulica natural, rebuda amb morter de calç aèria, argila i àrids seleccionats amb granulometria de fins a 2 mm de diàmetre, confeccionat en obra, "ELEMENTALES"; amb reforç d'acer UNE-EN 10080 B 500 S, quantia 0,82 kg/m i formigó de replè, HA-25/F/10/XC2, preparat en obra, abocament amb mitjans manuals.
Inclou: Preparació del morter. Col·locació dels blocs. Col·locació de les armadures. Preparació del formigó. Abocat, vibrat i curat del formigó. Neteja.
Criteri d'amidament de projecte: Longitud mesurada segons documentació gràfica de Projecte.
Criteri de mesura d'obra: Es mesurarà la longitud realment executada segons especificacions de Projecte.

| Codi | Ut | Descripció | Rendiment | Preu | Import |
|---|---|---|---|---|---|
| mt03bte020a | U | Bloc en "U" de terra comprimida (BTC) encadellat amb dos alvèols "ELEMENTALES", de superfície rugosa, color marró terra, 30x9x15 cm, resistència a compressió 4 N/mm², BTC 3, compost de terres seleccionades estabilitzades amb calç hidràulica natural, amb propietats bioclimàtiques. Segons UNE 41410. (material) | 3.465 | 1.10 | 3.81 |
| mt09mie010c | m³ | Morter de calç aèria, argila i àrids seleccionats amb granulometria de fins a 2 mm de diàmetre, confeccionat en obra, "ELEMENTALES", subministrat en sacs Big Bag. (material) | 0.002 | 240.00 | 0.48 |
| mt16cia010b | U | Tap de fibres de fusta, de 122 mm de diàmetre. (material) | 0.300 | 1.55 | 0.47 |
| mt07aco010c | kg | Ferralla elaborada en taller industrial amb acer en barres corrugades, UNE-EN 10080 B 500 S, de varis diàmetres. (material) | 0.820 | 1.60 | 1.31 |
| mt08var050 | kg | Filferro galvanitzat per a lligar, de 1,30 mm de diàmetre. (material) | 0.019 | 1.50 | 0.03 |
| mt08aaa010a | m³ | Aigua. (material) | 0.008 | 1.50 | 0.01 |
| mt08cem011a | kg | Ciment Pòrtland CEM II/B-L 32,5 R, color gris, en sacs, segons UNE-EN 197-1. (material) | 2.774 | 0.10 | 0.28 |
| mt01arg006 | t | Sorra de cantera, per a formigó preparat en obra. (material) | 0.004 | 17.50 | 0.07 |
| mt01arg007a | t | Àrid gruixut homogeneïtzat, de mida màxima 10 mm. (material) | 0.007 | 15.80 | 0.11 |
| mq06hor010 | h | Formigonera elèctrica amb una capacitat de pastat de 160 l. (maquinària) | 0.004 | 3.45 | 0.01 |
| op00amo010 |  | Mola o radial. | 1.000 | 0.00 | 0.00 |
| op00ciz020 |  | Cisalla per a acer en barres corrugades. | 1.000 | 0.00 | 0.00 |
| op00ata010 |  | Lligadora de ferralla. | 1.000 | 0.00 | 0.00 |
| mo021 | h | Oficial 1ª construcció en treballs de ram de paleta. (mà d'obra) | 0.063 | 28.42 | 1.79 |
| mo114 | h | Peó ordinari construcció en treballs de ram de paleta. (mà d'obra) | 0.245 | 23.81 | 5.83 |
| mo043 | h | Oficial 1ª ferrallista. (mà d'obra) | 0.017 | 28.39 | 0.48 |
| mo090 | h | Ajudant ferrallista. (mà d'obra) | 0.017 | 25.25 | 0.43 |
| % | % | Costos directes complementaris | 2 % | 15.11 | 0.30 |
|  |  | Costos directes |  |  | 15.41 |
