# Sistema ETICS CeramicSystem "BAUMIT" d'aïllament tèrmic per l'exterior de façanes. Revestiment amb peces de gres de porcellana. Col·locació en capa fina

- Propietat de l'arxiu: CYPE INGENIEROS, S.A.
- Format: FIEBDC-3/2002
- Divisa: EUR
- Costos indirectes: 3.00 %
- IVA: 21.00 %

## F Façanes i particions

### FS Façanes ETICS

#### FSC Revestiment ceràmic

**FSC040** m² Sistema ETICS CeramicSystem "BAUMIT" d'aïllament tèrmic per l'exterior de façanes. Revestiment amb peces de gres de porcellana. Col·locació en capa fina.
Aïllament tèrmic per l'exterior de façanes, amb el sistema CeramicSystem "BAUMIT", amb ETE 20/0246, compost per: panell rígid de poliestirè expandit, StarTherm "BAUMIT", color gris, de superfície llisa i mecanitzat lateral recte, de 60 mm d'espessor i 1000x500 mm, fixat al suport amb morter adhesiu StarContact "BAUMIT" i fixacions mecàniques amb tac d'expansió de fibra de vidre reforçada amb poliamida, StarTrack Red "BAUMIT"; capa de regularització de morter adhesiu StarContact "BAUMIT", armat amb malla de fibra de vidre recoberta amb cautxú SBR, CeramicTex "BAUMIT", de 6,5x7 mm de llum de malla i de 200 g/m² de massa superficial. Revestiment amb peces de gres porcellànic esmaltat, acabat polit, de 200x200x10 mm, gamma mitja, capacitat d'absorció d'aigua E<0,5%, grup BIa, segons UNE-EN 14411. COL·LOCACIÓ: en capa fina i mitjançant doble encolat amb morter adhesiu CeramicFix "BAUMIT". REJUNTAT: amb morter de junts, d'alta flexibilitat, Ceramic S "BAUMIT", de color gris, en junts de 5 mm d'espessor. Inclús creuetes de PVC, perfils d'arrencada SockelProfil "BAUMIT" d'alumini, perfils per a formació de goterons TropfkantenProfil "BAUMIT", de PVC amb malla, perfils de cantó Flexibel "BAUMIT" i cinta autoadhesiva FugendichtBand per a segellat d'unions del bastiment de base de la fusteria.
Criteri de valoració econòmica: El preu inclou l'execució de les rematades en els trobaments amb paraments, revestiments o altres elements rebuts en la seva superfície.
Inclou: Preparació de la superfície suport. Col·locació del perfil d'arrencada. Tall i preparació de l'aïllament. Col·locació de l'aïllament sobre el parament. Escatat de tota la superfície. Col·locació de la cinta de segellat. Col·locació de la resta de perfils. Resolució dels punts singulars. Aplicació del morter base i col·locació de la malla de fibra de vidre en la capa de regularització. Replanteig dels nivells, de la disposició de peces i dels junts. Tall i encaixonat de les peces. Preparació i aplicació del material de col·locació. Formació de juntes de moviment. Col·locació de les peces. Rejuntat. Segellat de junts. Eliminació i neteja del material sobrant. Neteja final de la façana.
Criteri d'amidament de projecte: Superfície mesurada segons documentació gràfica de Projecte, deduint els buits de superfície major de 2 m², afegint a canvi la superfície de la part interior del buit, corresponent al desenvolupament de brancals i llindes.
Criteri de mesura d'obra: Es mesurarà la superfície realment executada segons especificacions de Projecte, deduint els buits de superfície major de 2 m², afegint a canvi la superfície de la part interior del buit, corresponent al desenvolupament de brancals i llindes.

| Codi | Ut | Descripció | Rendiment | Preu | Import |
|---|---|---|---|---|---|
| mt28bau115c | m | Perfil d'arrencada SockelProfil "BAUMIT", d'alumini, en "U", de 60 mm d'amplada, amb goteró, per anivellació i suport dels panells aïllants dels sistemes d'aïllament tèrmic per l'exterior sobre la línia de sòcol; inclús kit de fixació per a perfil. (material) | 0.170 | 3.87 | 0.66 |
| mt28bau010d | kg | Morter adhesiu StarContact "BAUMIT", compost per ciment, lligants orgànics, àrid de 0,6 mm de grandària màxima i additius, per a adherir i reforçar els panells aïllants, i com capa base, previ pastat amb aigua. (material) | 9.500 | 1.29 | 12.26 |
| mt16bau010c | m² | Panell rígid de poliestirè expandit, StarTherm "BAUMIT", color gris, de superfície llisa i mecanitzat lateral recte, de 60 mm d'espessor i 1000x500 mm, resistència tèrmica 1,94 m²K/W, conductivitat tèrmica 0,032 W/(mK), densitat 15 kg/m³, Euroclasse E de reacció al foc segons UNE-EN 13501-1, amb codi de designació EPS-UNE-EN 13163-L2-W2-T2-S2-P4-DS(N)2-TR100-BS115-CS(10)60. (material) | 1.100 | 11.12 | 12.23 |
| mt16bau120a | U | Tac d'expansió de fibra de vidre reforçada amb poliamida, StarTrack Red "BAUMIT", de 88 mm de longitud, amb cèrcol d'estanquitat i clau de polipropilè, per fixació de plaques aïllants. (material) | 6.000 | 0.91 | 5.46 |
| mt28bau160a | m | Perfil TropfkantenProfil "BAUMIT", de PVC, amb malla de fibra de vidre antiàlcalis, color blanc, per a formació de goterons. (material) | 0.170 | 3.56 | 0.61 |
| mt28bau130a | m | Perfil de cantonada Flexibel "BAUMIT", de PVC flexible, color blanc, amb malla incorporada de 12,5 cm d'amplada a cada costat del perfil, per a reforç de cantells. (material) | 0.400 | 1.93 | 0.77 |
| mt28bau101a | m² | Malla de fibra de vidre recoberta amb cautxú SBR, CeramicTex "BAUMIT", de 6,5x7 mm de llum de malla, de 200 g/m² de massa superficial i de 1x50 m, amb 2350 N/50 mm de resistència a tracció, per armar morters. (material) | 1.100 | 3.06 | 3.37 |
| mt09mab030a | kg | Morter adhesiu CeramicFix "BAUMIT", compost per àrids seleccionats amb granulometria de fins a 0,6 mm de diàmetre, lligants mixtos i additius, per a la col·locació en capa fina de peces ceràmiques, en revestiments exteriors, especialment en façanes. (material) | 3.000 | 1.11 | 3.33 |
| mt19abp100ecba | m² | Peces de gres porcellànic esmaltat, acabat polit, de 200x200x10 mm, gamma mitja, capacitat d'absorció d'aigua E<0,5%, grup BIa, segons UNE-EN 14411. (material) | 1.050 | 33.07 | 34.72 |
| mt09mab040a | kg | Morter de junts, d'alta flexibilitat, Ceramic S "BAUMIT", de color gris, a base de ciment, lligants orgànics, àrids i additius, hidròfug, per a rejuntat de revestiments ceràmics. (material) | 1.400 | 2.84 | 3.98 |
| mt18acc100a | U | Kit de creuetes de PVC per garantir un gruix dels junts entre peces d'entre 1 i 20 mm, en revestiments i paviments ceràmics. (material) | 0.350 | 2.40 | 0.84 |
| mt28bau125a | m | Cinta de segellat autoexpansiva i autoadhesiva FugendichtBand "BAUMIT", d'escuma de poliuretà precomprimida, amb resistència a la intempèrie i impermeable a l'aigua de pluja, per a un ample de junt de 2 a 6 mm. (material) | 0.500 | 1.48 | 0.74 |
| op00tal020 |  | Trepant amb batedora. | 1.000 | 0.00 | 0.00 |
| mo054 | h | Oficial 1ª muntador d'aïllaments. (mà d'obra) | 0.120 | 29.34 | 3.52 |
| mo101 | h | Ajudant muntador d'aïllaments. (mà d'obra) | 0.120 | 25.28 | 3.03 |
| mo024 | h | Oficial 1ª enrajolador. (mà d'obra) | 1.678 | 28.42 | 47.69 |
| mo062 | h | Ajudant enrajolador. (mà d'obra) | 1.199 | 25.28 | 30.31 |
| % | % | Costos directes complementaris | 2 % | 163.52 | 3.27 |
|  |  | Costos directes |  |  | 166.79 |
