# Transport de residus vegetals amb camió

- Propietat de l'arxiu: CYPE INGENIEROS, S.A.
- Format: FIEBDC-3/2002
- Divisa: EUR
- Costos indirectes: 3.00 %
- IVA: 21.00 %

## G Gestió de residus

### GV Gestió de residus vegetals

#### GVA Transport de residus vegetals

**GVA020** m³ Transport de residus vegetals amb camió.
Transport amb camió de residus vegetals produïts durant els treballs de neteja de solars, poda i tala d'arbres., a vertedero específico, situat a 20 km de distància.
Criteri de valoració econòmica: El preu inclou el temps d'espera en obra durant les operacions de càrrega, el viatge d'anada, la descàrrega i el viatge de tornada, però no inclou la càrrega en obra.
Criteri d'amidament de projecte: Volum teòric, estimat a partir del pes i la densitat aparent dels diferents materials que componen els residus, segons documentació gràfica de Projecte.
Criteri de mesura d'obra: Es mesurarà, incloent l'estufament, el volum de residus realment transportat segons especificacions de Projecte.

| Codi | Ut | Descripció | Rendiment | Preu | Import |
|---|---|---|---|---|---|
| mq04cap020oa | h | Camió de transport de 15 t amb una capacitat de 12 m³ i 2 eixos. (maquinària) | 0.131 | 111.50 | 14.61 |
| % | % | Costos directes complementaris | 2 % | 14.61 | 0.29 |
|  |  | Costos directes |  |  | 14.90 |
